# 25-002_Stadt Lünen_Quartiers
Angebotsaufforderung (GAEB DA XML 3.3, DA83)
Währung: EUR
Erstellt mit: CaliforniaX by G&W Software AG, CaliforniaX V24.1.05, 01.10.2025

## Deckblatt
Leistungsverzeichnis

Projektanschrift:  Quartierstreff
  Westfaliastraße
  44532 Lünen

Maßnahme:  Neubau Quartierstreff Lünen

Gewerk:  KG 410 "Abwasser-, Wasser-, Gasanlagen"

## 25-002_LV_KG410_Lph6
Datum: 01.10.2025

*Hinweis: Baubeschreibung*
Baubeschreibung:

Geplant ist ein 1-geschossiges Gebäude auf der Viktoriabrachfläche mit Räumen für Versammlungen, eine Küche, eine Werkstatt sowie einen Raum für die ehemalige Grubenwehr.

Die Gebäudehülle wird in Anlehnung an den Passivhausstandard PHPP errichtet.

*Hinweis: Maßnahme*
Maßnahme :

Neubau "Quartierstreff" im Rahmen der Internationalen Gartenschau 2027.

*Hinweis: Anlagenbeschreibung*
Anlagenbeschreibung

KG 410 Abwasser-, Wasser-, Gasanlagen

Schmutzwasser
Alle Entwässerungsgegenstände, die oberhalb der Rückstauebene liegen, werden als Freispiegelentwässerung ausgeführt.

Innerhalb der einzelnen Sanitäreinheiten erfolgt die Entwässerung des Schmutzwassers mit schalloptimierten Abflussrohrleitungen aus PP-Rohr.

Dämmung Schmutzwasserleitungen
Schmutzwasserentlüftungsleitungen werden mit 30 mm Mineralwolle diffusionsdicht gedämmt, um Wärmeverluste und Schwitzwasserbildung zu vermeiden.

Schmutzwasseranschlussleitungen, die durch Wände führen oder im Bodenaufbau verlegt sind, erhalten eine Körperschalldämmung. Anschlussleitungen, die keinen Kontakt zum Baukörper haben oder sichtbar verlegt sind, werden nicht gedämmt.

Regenwasser
Es sind keine innenliegenden Regenwasserfallrohrleitungen geplant.

Trinkwasserleitung
Die Planung der Trinkwasserleitungen erfolgt in Kupfer. Alle Verteilleitungen werden innerhalb des Bodenaufbaus unter dem Estrich verlegt.

Wärmedämmung Trinkwasserleitung
Die Isolierstärken der Trinkwasserleitungen richten sich nach der gültigen GEG bzw. nach DIN 1988-200. In Vorwandinstallationswänden und auf Rohbetondecken werden die Wasserleitungen mit Schaumstoff, alle weiteren Leitungen werden mit alukaschierter Mineralwolle gegen Wärmeaufnahme oder -abgabe gedämmt.
Alle sichtbar verlegten Leitungen im Technikraum erhalten einen zusätzlichen Schutzmantel aus PVC.

Brandschutz Trinkwasserleitungen
Sämtliche Leitungen, die Brandabschnitte durchdringen, werden mit auf das Rohrsystem abgestimmte und dafür zugelassene Brandschutzsysteme in R90-Qualität ausgeführt.

Warmwasserbereitung / -versorgung
Die Warmwasserversorgung für die einzelnen Duschen, Waschtische und Teeküchen erfolgt dezentral über E-Durchlauferhitzer.

Verbrauchserfassung
Es wird nur ein Trinkwasserzähler an der Trinkwasserverteilung für den Bereich Werkstatt Grubenwehr vorgesehen. Alle anderen Trinkwasserverbräuche werden über den Hauptwasserzähler erfasst.

Einrichtungsgegenstände
Nachfolgende Einrichtungsgegenstände bilden die Grundlage der Kostenermittlung. Die Anzahl und die Lage der Einrichtungsgegenstände richten sich nach den Grundrissplänen der Architekten. Folgende Einrichtungsgegenstände sind geplant:

Duschen mit Kalt- und Warmwasseranschluss
(Raum: EG.15, EG.17):
- AP Duschpaneel mit Selbstschluss-Eingriffmischer und festen Brausekopf
- Durchlauferhitzer 18 kW
- Bodenablauf

Waschtischanlagen mit Kaltwasseranschluss
(Raum: EG.08, EG.10):
- Waschtisch aus Sanitär-Porzellan, weiß
- Selbstschluss Standventil, verchromt
- Eckventile Standard, verchromt
- Röhrensiphon, verchromt
- (Anschluss DE 3,5 kW vorgesehen)

Waschtischanlagen mit Kalt- und Warmwasseranschluss
(Raum:  EG.15, EG.17, EG.22, EG.29):
- Waschtisch aus Sanitär-Porzellan, weiß
- Einhebelmischer, verchromt
- Kleindurchlauferhitzer 3,5 kW (nicht in Raum EG.15 u. EG.17)
- Eckventile Standard, verchromt
- Röhrensiphon, verchromt

Teeküchen mit Kalt- und Warmwasseranschluss
(Raum: EG.21, EG.28):
- Kombi-Eckventil Standard, verchromt
- Durchlauferhitzer 11 kW
- Geruchsverschluss
- Küchenarmatur mit herausziehbarer Handbrause

WC – Anlagen
(Raum: EG.07, EG.09, EG.24, EG.23, EG.29):
- Wand-Tiefspül-WC aus Sanitär-Porzellan ohne Spülrand, weiß
- WC-Sitz mit Deckel ohne Absenkautomatik, weiß
- 1-Mengen-Spülauslöung aus Edelstahl / Kunststoff

Urinal – Anlagen
(Raum: EG.09, EG.23):
- Wand-Urinal ohne Deckel aus Sanitär-Porzellan, weiß
- elektronische IR-Spülauslösung aus Edelstahl / Kunststoff
- Bodenablauf

WC–Anlagen barrierefrei
(Raum: EG.12):
- Wand-Tiefspül-WC barrierefrei, Ausladung ca. 70 cm,
aus Sanitär-Porzellan ohne Spülrand, weiß
- WC-Sitz ohne Deckel und ohne Absenkautomatik, weiß
- 1-Mengen-Spülauslöung aus Edelstahl / Kunststoff
- Stützklappgriff, beidseitig, Edelstahl gebürstet
- Rückenstütze Edelstahl, mit Polsterung in schwarz
- Funk Spültaster und WC-Papierrollenhalter beidseitig am Stützklappgriff, Kunststoff, weiß
- (kein Bodenablauf nach Vorgabe AG)

Waschtischanlage mit Kalt- und Warmwasseranschluss barrierefrei
(Raum: EG.12):
- Waschtisch barrierefrei, unterfahrbar, aus Sanitärporzellan, weiß
- Mischventil elektronisch mit UP-Netzteil, verchromt
- Kleindurchlauferhitzer 3,5 kW
- Eckventile Standard, verchromt
- Unterputzsiphon, verchromt

Küchenspüle mit Kalt- und Warmwasseranschluss
(Raum: EG.19):
- Kombi-Eckventil Standard, verchromt
- Durchlauferhitzer 11 kW
- Geruchsverschluss
- Küchenarmatur mit herausziehbarer Handbrause

Ausgussbecken mit Kaltwasseranschluss
(Raum: EG.14, EG.26, EG.7):
- Stahl-Ausgussbecken emailliert mit Abdeckrost, weiß
- Wand-Schwenk-Armatur, verchromt
- (Anschluss DE 11 kW vorgesehen)

Waschmaschinenanschluss
(Raum: EG.14):
- Zapfhahn mit Belüfter
- Waschmaschinensiphon
- Bodenablauf

Außenzapfstellen:
Es werden 2 frostsichere Außenzapfstellen an der Westseite im Bereich „Werkstatt Grubenwehr“ eingeplant;
- eine zur Grünflächenpflege etc. am Trinkwasserstrang „Werkstatt u. Sozialbereich“ und
- eine für die Grubenwehr am Trinkwasserstrang „Werkstatt Grubenwehr“.

Die Außenzapfstellen werden mit Aufputz-Gehäuse (Wandtresor aus Edelstahl) geplant.

Trinkwasserhygiene:
Nach VDI 6023 ist für den bestimmungsgemäßen Betrieb der Trinkwasseranlage der komplette Wasserinhalt im Trinkwassersystem mindestens einmal alle 72 Stunden auszutauschen. Um den bestimmungsgemäßen Betrieb der Trinkwasseranlage auch bei längeren Nutzungsunterbrechungen zu gewährleisten werden Hygienespülstationen eingeplant.

Am Trinkwasseranschluss wird eine Hauswasserstation mit automatischer Filterreinigung eingeplant.

Trenn- und Schamwände, Accessoires und Spiegel:
- Trenn- und Schamwände sowie Spiegel werden durch das Architekturbüro  geplant und ausgeschrieben.
- Es werden ausschließlich die Stützklappgriffe und die Rückenstütze für das barrierefreie WC eingeplant und ausgeschrieben.
- Alle weiteren Accessoires werden durch den AG  (ZGL) geliefert und lediglich zur Montage ausgeschrieben.

Vorwandinstallation:
- Alle sanitären Objekte werden als Vorwandinstallation ausgeführt.
- Die Beplankung und das Ständerwerk werden hochbauseitig durch das Architekturbüro geplant und ausgeschrieben. An den WCs sind UA-Profile vorzusehen.

Dachdurchführungen:
- Die Dachdurchführungen für Strangentlüftungen werden durch das Architekturbüro ausgeschrieben und von einem Dachdecker montiert.

*Hinweis: Verteilung der Gefahr (§ 7 VOB/B), Bauwesenversicherung*
Verteilung der Gefahr (§ 7 VOB/B), Bauwesenversicherung

Der AG hat eine Bauwesenversicherung abgeschlossen, welche die Leistungen des Auftragnehmers mit abdeckt. Sofern der AN durch einen Versicherungsfall betroffen ist, trägt er diesen Selbstbehalt im Verhältnis zum Auftraggeber. Der Auftragnehmer beteiligt sich an der Versicherungsprämie mit nachfolgenden %-Satz der Schlussrechnungssumme in Euro. Der Betrag kommt von der Schlussrechnung in Abzug.

*Hinweis: Benutzung von Wasser- und Energieanschlüssen (§ 4 Abs. 4 VOB/B)*
Benutzung von Wasser- und Energieanschlüssen (§ 4 Abs. 4 VOB/B)

Die Anschlussanlagen für Wasser und Energie erstellt der Rohbauunternehmer und hält diese während der gesamten Bauzeit vor. Von den Kosten hierfür sowie für die Verbrauchskosten trägt der Auftragnehmer einen Betrag mit nachfolgenden %-Satz der Schlussrechnungssumme.

*Hinweis: Abzüge*
Abzüge

- Bauleistungsversicherung 0,2 %
- anteilige Baubeschilderung -
- anteilige Baureinigung -
- anteiliges Bauwasser 0,5 %
- anteiliger Baustrom 0,5 %

*Hinweis: Allgemeine Vertragsbedingungen*
Allgemeine Vertragsbedingungen

Es gelten die allgemeinen Vertragsbedingungen nach VOB / B in der aktuellen Fassung bei Vertragsabschluss bzw. Beauftragung.

*Hinweis: Zusätzliche Vertragsbedingungen*
Zusätzliche Vertragsbedingungen

Die hieraus entstehenden Leistungen sind in die Einheitspreise mit einzukalkulieren.

*Hinweis: Ausführungsunterlagen*
Ausführungsunterlagen

Die erforderlichen Ausführungsunterlagen werden einfach als Plot oder in Form von Datenträgern übergeben. Vervielfältigungen hat der Auftragnehmer in Eigenregie durchzuführen und zu kalkulieren.

*Hinweis: Abnahme*
Abnahme

Es erfolgt eine förmliche Abnahme nach vollständiger Fertigstellung aller Lieferungen und Leistungen nach schriftlichem Antrag des Auftragnehmers.
Vor der Abnahme sind sämtliche Bedienungs-, Wartungs- und Revisionsunterlagen zur Prüfung vorzulegen. Die vorgenannten Unterlagen sind spätestens 4 Wochen vor dem schriftlichen Antrag zur Abnahme 1-fach zur Prüfung einzureichen.

Sofern auf Verlangen Teilleistungen vorzeitig abgenommen  werden, beginnen die Fristen für die Mängelansprüche jedoch erst mit der Abnahme der Gesamtleistung.

*Hinweis: Abrechnung*
Abrechnung

Aufmaße
Die Aufmaße müssen nach Gebäudeteilen, Etagen oder nach ähnlichen Abschnitten aufbereitet werden. Die Einzelaufmaße sind in kumulierten Gesamtmengen (aufgelaufene Leistung) anzugeben. Die Aufmaßaufbereitung ist vor Rechnungsstellung mit der Fachbauleitung abzustimmen.

Rechnung
Zu jeder Rechnung sind die vorbeschriebenen Aufmaße beizulegen. Jede Rechnung ist kumuliert aufzubauen. Teilrechnungen sind in einem realistischen Rahmen im Verhältnis zur Auftragssumme zu stellen.

Rechnungen sind immer parallel an das baubegleitende Ingenieurbüro (Fachplaner) und an den Auftraggeber (ZGL) zu richten.

*Hinweis: Technische Freigaben*
Technische Freigaben

Bei später nicht mehr zugänglichen Bauleistungen müssen vor Weiterführung der Arbeiten technische Freigaben erfolgen. Sie dienen ausschließlich zur Feststellung eines Bauzustandes. Sie sind mit der Fachbauleitung abzustimmen und stellen keine Abnahme dar.

*Hinweis: Ausführungsfristen*
Ausführungsfristen

Sollte die Einhaltung der vereinbarten Termine aus Gründen, die der Auftragnehmer zu vertreten hat, gefährdet sein, ist er verpflichtet, kurzfristig Abhilfe zu schaffen, ohne Mehrpreis für den Auftraggeber.

Lieferzeiten von Komponenten sind einzukalkulieren und liegen in der Verantwortung des Auftragnehmers.

*Hinweis: Allgemeine technische Vertragsbedingungen nach VOB/C*
Allgemeine technische Vertragsbedingungen nach VOB/C

Es gelten die allgemeinen  technischen Vertragsbedingungen nach VOB/C.

*Hinweis: Zusätzliche technische Vertragsbedingungen*
Zusätzliche technische Vertragsbedingungen

Die hieraus entstehenden Leistungen sind in die Einheitspreise mit einzukalkulieren.

*Hinweis: Schutz- und Sicherheitsmaßnahmen*
Schutz- und Sicherheitsmaßnahmen

Alle Schutz- und Sicherheitsmaßnahmen sind nach den Unfallverhütungsvorschriften und den behördlichen Bestimmungen, wie in der VOB Teil C Abschnitt 4.1.4 (Nebenleistungen, Besondere Leistungen) erwähnt, einzuhalten und mit einzukalkulieren.

Ist ein Sicherheits- und Gesundheitsschutzkoordinator (SiGeKo) auf der Baustelle vorhanden so sind seine Anweisungen folge zu leisten und unverzüglich umzusetzen.

*Hinweis: Bestands- und Revisionsunterlagen*
Bestands- und Revisionsunterlagen

Soweit nicht ausdrücklich festgehalten, sind die Kosten für die Bestands- und Revisionsunterlagen in die Einheitspreise einzukalkulieren.

*Hinweis: Koordination mit anderen Gewerken*
Koordination mit anderen Gewerken

Der Auftragnehmer ist zur Koordination seiner Leistung mit den anderen Gewerken verpflichtet.

*Hinweis: Schuttbeseitigung*
Schuttbeseitigung

Der bei Stemm-, Bohr- und Fräsarbeiten anfallende Schutt ist in kurzen Abständen auf Kosten des Auftragnehmers zu beseitigen.

*Hinweis: Einzureichende Unterlagen*
Einzureichende Unterlagen (vor Abnahme)

- Fertigmeldung des Auftragnehmers
- Einweisungsprotokoll (unterschrieben vom Anlagenbetreiber)
- Revisionsunterlagen komplett

Einzureichende Unterlagen (vor Schlussrechnung)

- Abnahmeprotokoll (von allen Beteiligten unterschrieben)
- Protokoll über mängelfreie Leistung (Nachbegehungsprotokoll)
- geprüfte und für vollständig erklärte Revisionsunterlagen

*Hinweis: Gleichwertigkeit*
Gleichwertigkeit (gleichwertiger Art)

Für einzelne Hauptkomponenten wird in der Leistungsbeschreibung das angebotene Fabrikat und Typ abgefragt.

Die Bereiche

Angeboten wird

Fabrikat  : "...................................."
  (Zwingend auszufüllen!)

Typ  : "....................................."
  (Zwingend auszufüllen!)

sind für die Gleichwertigkeitsprüfung zwingend auszufüllen!

Die für die Gleichwertigkeitsprüfung nötigen technischen Unterlagen bzw. Datenblätter sind dem Angebot kostenlos beizufügen.

*Hinweis: Muster*
Muster

Es bleibt dem Bauherrn oder seinem Vertreter überlassen, von sämtlichen zur Verfügung kommenden Materialien und Bauteilen die kostenlose Bereitstellung von Mustern und Proben vom Auftragnehmer zu verlangen. Die Muster sind nach Aufforderung des Auftraggebers oder Fachbauleiters auf Kosten des Auftragnehmers wieder abzutransportieren.

*Hinweis: Schriftverkehr*
Schriftverkehr

Der Schriftverkehr ist ausschließlich in deutscher Sprache durchzuführen.

*Hinweis: Montageunterlagen*
Montageunterlagen

Der Auftragnehmer hat nach den eigenerstellten und genehmigten Montageunterlagen die Ausführung vorzunehmen. Änderungen, die während der Ausführung auftreten, sind in den Montageunterlagen nachzuarbeiten.

Diese Position ist für die Pflege der Montagezeichnungen während der Bauphase gedacht. Die vor Ort besprochenen Änderungen sind zeitnah einzupflegen, damit während der Baubegehung mit letztgültigen Zeichnungen gearbeitet werden kann.

Die Ausführungszeichnungen des Ingenieurbüros sind keine Montagezeichnungen.

*Hinweis: Vorhalten von Montagegeräten, Einrichtungen*
Vorhalten von Montagegeräten, Einrichtungen

Lieferung,  Aufstellen und Vorhalten aller für die fachgerechte Montage erforderlichen Werkzeuge, Schweißgeräte, Trennjäger, Bohrgeräte, Hebezüge, hydraulische Pressen, mobile Kraneinrichtungen, Gerüste, Transportmittel, Hilfsmontageeinrichtungen u. ä. sind im Einheitspreis mit einzukalkulieren.

### 1 KG 410 - Abwasser-, Wasser-, Gasanlagen

#### 1.1 Schmutzwasserleitung und Zubehör

*Hinweis: Schalloptimiertes Abwasserstecksystem (Beschreibung)*
Schalloptimiertes Abwasserstecksystem (Beschreibung)

Mit geprüften Schallwerten (LAFmax,n) von 20 dB(A) bis 30 dB(A), abhängig der Bauaufgabe, entsprechend der DIN 4109 im diagonal darunterliegendem Raum.

Für Entwässerungsanlagen von Gebäuden nach DIN EN 12056 in Verbindung mit DIN 1986 - 100. Rohre und Formstücke sind innerhalb von Gebäuden und erdverlegt innerhalb der Gebäudestruktur (Anwendungskennzeichen BD - Building / Drainage) in Anlehnung an DIN EN 1451 - 1 geprüft und zugelassen.

Die Rohre DN 30 bis DN 150 mit angeformten Muffen und werkseitig vormontierter Lippendichtung aus EPDM bestehen aus einem schalloptimierten
3-Schicht-Rohr.

Die Formstücke DN 30 bis DN 150 mit angeformten Muffen und werkseitig vormontierter Lippendichtung aus EPDM bestehen aus PP, mit angeformten Rippen an der Muffe, mit visueller Einstecktiefenkontrolle, sowie Markierung für einfache Montageausrichtung.

Verlegung nach Herstellerrichtlinien unter Einhaltung der DIN EN 12056 und DIN 1986-100.

Werkstoff  : Polypropylen-Copolymer,
  mineralverstärkt, halogenfrei
Längenausdehnung  : max. 0,08 mm (m * K)
Temperaturbeständig  : bis 90 °C, kurzzeitig 100 °C
Baustoffklasse  : DIN 4102-B2, normal entflammbar,
  nicht brennend abtropfend, Klasse E nach
  DIN EN 13501-1
Ringsteifigkeit  : min. 4 KN/m²

Verlegung nach Herstellerrichtlinien unter Einhaltung der DIN EN 12056 und DIN 1986-100.

Für das ausgeschriebene Produkt liegt eine Haftungsübernahmevereinbarung zwischen dem Hersteller und dem ZVSHK bzw. dem BTGA vor.
Das Abwassersystem ist gemäß DIN 4109 gegen Körperschallübertragung vom Baukörper zu trennen.

**1.1.1 Abflussrohrleitungen-Rohr DN 50**
Rohr wie zuvor beschrieben, jedoch
Abmessung  : DN 50

Liefern und betriebsfertig montieren.
Menge: 30,000 m

**1.1.2 Abflussrohrleitungen-Rohr DN 70**
Rohr wie zuvor beschrieben, jedoch
Abmessung  : DN 70

Liefern und betriebsfertig montieren.
Menge: 6,000 m

**1.1.3 Abflussrohrleitungen-Rohr DN 90**
Rohr wie zuvor beschrieben, jedoch
Abmessung  : DN 90

Liefern und betriebsfertig montieren.
Menge: 13,000 m

**1.1.4 Abflussrohrleitungen-Rohr DN 110**
Rohr wie zuvor beschrieben, jedoch
Abmessung  : DN 110

Liefern und betriebsfertig montieren.
Menge: 38,000 m

*Hinweis: Zulage für Passstücke < 0,5 m*

**1.1.5 Zulage für Passstücke < 0,5 m DN 50**
Zulage wie zuvor beschrieben, jedoch
Abmessung  : DN 50

Liefern und betriebsfertig montieren.
Menge: 50,000 St

**1.1.6 Zulage für Passstücke < 0,5 m DN 70**
Zulage wie zuvor beschrieben, jedoch
Abmessung  : DN 70

Liefern und betriebsfertig montieren.
Menge: 12,000 St

**1.1.7 Zulage für Passstücke < 0,5 m DN 90**
Zulage wie zuvor beschrieben, jedoch
Abmessung  : DN 90

Liefern und betriebsfertig montieren.
Menge: 20,000 St

**1.1.8 Zulage für Passstücke < 0,5 m DN 110**
Zulage wie zuvor beschrieben, jedoch
Abmessung  : DN 110

Liefern und betriebsfertig montieren.
Menge: 30,000 St

*Hinweis: Bogen aller Winkelgrade mit Steckmuffe als Zulage*

**1.1.9 Bogen DN 50**
Bogen wie zuvor beschrieben, jedoch
Abmessung  : DN 50

Liefern und betriebsfertig montieren.
Menge: 100,000 St

**1.1.10 Bogen DN 70**
Bogen wie zuvor beschrieben, jedoch
Abmessung  : DN 70

Liefern und betriebsfertig montieren.
Menge: 15,000 St

**1.1.11 Bogen DN 90**
Bogen wie zuvor beschrieben, jedoch
Abmessung  : DN 90

Liefern und betriebsfertig montieren.
Menge: 20,000 St

**1.1.12 Bogen DN 110**
Bogen wie zuvor beschrieben, jedoch
Abmessung  : DN 110

Liefern und betriebsfertig montieren.
Menge: 20,000 St

**1.1.13 Siphonwinkel DN 50 mit Gummimanschette**
Siphonwinkel mit Gummimanschette als Zuschlag
sonst wie vorher beschrieben, jedoch:
Abmessung  : DN 50

Liefern und betriebsfertig montieren.
Menge: 6,000 St

*Hinweis: Abzweige aller Winkelgrade mit Steckmuffe als Zulage.*

**1.1.14 Abzweig DN 50**
Abzweig wie zuvor beschrieben, jedoch
größte Abmessung  : DN 50

Liefern und betriebsfertig montieren.
Menge: 4,000 St

**1.1.15 Abzweig DN 70**
Abzweig wie zuvor beschrieben, jedoch
größte Abmessung  : DN 70

Liefern und betriebsfertig montieren.
Menge: 2,000 St

**1.1.16 Abzweig DN 70 / 50**
Abzweig wie zuvor beschrieben, jedoch
größte Abmessung  : DN 70 / DN 50

Liefern und betriebsfertig montieren.
Menge: 6,000 St

**1.1.17 Abzweig DN 90 / 50**
Abzweig wie zuvor beschrieben, jedoch
größte Abmessung  : DN 90 / DN 50

Liefern und betriebsfertig montieren.
Menge: 1,000 St

**1.1.18 Abzweig DN 110**
Abzweig wie zuvor beschrieben, jedoch
größte Abmessung  : DN 110

Liefern und betriebsfertig montieren.
Menge: 1,000 St

**1.1.19 Abzweig DN 110 / 50**
Abzweig wie zuvor beschrieben, jedoch
größte Abmessung  : DN 110 / DN 50

Liefern und betriebsfertig montieren.
Menge: 13,000 St

**1.1.20 Abzweig DN 110 / 70**
Abzweig wie zuvor beschrieben, jedoch
größte Abmessung  : DN 110 / DN 70

Liefern und betriebsfertig montieren.
Menge: 5,000 St

**1.1.21 Abzweig DN 110 / 90**
Abzweig wie zuvor beschrieben, jedoch
größte Abmessung  : DN 110 / DN 90

Liefern und betriebsfertig montieren.
Menge: 7,000 St

*Hinweis: Übergangsrohr exzentrisch mit Steckmuffe als Zulage.*

**1.1.22 Übergangsrohr DN 70**
Übergangsrohr wie zuvor beschrieben, jedoch
größte Abmessung  : DN 70

Liefern und betriebsfertig montieren.
Menge: 8,000 St

**1.1.23 Übergangsrohr DN 110**
Übergangsrohr wie zuvor beschrieben, jedoch
größte Abmessung  : DN 110

Liefern und betriebsfertig montieren.
Menge: 6,000 St

*Hinweis: Langmuffe mit Steckmuffe als Zulage.*

**1.1.24 Langmuffe DN 110**
Langmuffe wie zuvor beschrieben, jedoch
Abmessung  : DN 110

Liefern und betriebsfertig montieren.
Menge: 10,000 St

*Hinweis: Reinigungsrohre als Zulage.*

**1.1.25 Reinigungsrohr DN 110**
Reinigungsrohr wie zuvor beschrieben, jedoch
Abmessung  : DN 110

Liefern und betriebsfertig montieren.
Menge: 7,000 St

*Hinweis: Muffenstopfen / Enddeckel*

**1.1.26 Enddeckel DN 110**
Enddeckel wie vorher beschrieben, jedoch
Abmessung  : DN 110

Liefern und betriebsfertig montieren.
Menge: 1,000 St

*Hinweis: Rohrbefestigungen Vortext (Beschreibung)*
Rohrbefestigungen Vortext (Beschreibung)

Rohrbefestigungen bestehend aus:
Rohrschellen mit Schalldämmeinlage aus SBR / EPDM zur schallentkoppelten Rohrbefestigung bei Schallschutzanforderungen nach DIN 4109. Bei VdS-Anlagen mit zusätzlicher Anforderung nach DIN 4109 muss die Rohrschelle mit Silikon-Einlage eingesetzt werden.
Zweiteilige Rohrschelle mit Spannschrauben und Anschlussmutter zentrisch, aus Stahl, kaltverformt und galvanisch verzinkt. Witterungs-, alterungs- und ozonbeständig nach DIN 53508 und 53509 geprüft. Brandverhalten nach DIN 4102 Brandklasse B2 nicht abtropfend.

Die Rohrschellen sind entsprechend der Isolierstärke bzw. Zugänglichkeit über Gewindestangen aus Stahl, Oberfläche galvanisch verzinkt, Güteklasse 4.6 auf Abstand zu bringen. Die Größe der Gewindestange richtet sich nach der aufzunehmenden Nutzlast.

Bei der Befestigung am Baukörper ist auf ausreichendes Gefälle  der Rohrleitungen zu achten. Hierfür sind entsprechende Befestigungssysteme etc. einzukalkulieren. Die Befestigungsart richtet sich nach dem Baukörper. Es sind jedoch vorzugsweise Metalldübel zu verwenden.
Die Montagevorschriften der jeweiligen Hersteller der Rohrsysteme ist zu berücksichtigen.

Liefern und betriebsfertig montieren.

**1.1.27 Rohrbefestigung DN < 56**
Rohrbefestigung wie zuvor beschrieben, jedoch
Abmessung  : bis DN 56

Liefern und betriebsfertig montieren.
Menge: 56,000 St

**1.1.28 Rohrbefestigung DN 70 / 80**
Rohrbefestigung wie zuvor beschrieben, jedoch
Abmessung  : DN 70 / DN 80

Liefern und betriebsfertig montieren.
Menge: 12,000 St

**1.1.29 Rohrbefestigung DN 90**
Rohrbefestigung wie zuvor beschrieben, jedoch
Abmessung  : DN 90

Liefern und betriebsfertig montieren.
Menge: 5,000 St

**1.1.30 Rohrbefestigung DN 110**
Rohrbefestigung wie zuvor beschrieben, jedoch
Abmessung  : DN 110

Liefern und betriebsfertig montieren.
Menge: 26,000 St

*Hinweis: Anschluss an Grundleitung (Beschreibung)*
Anschluss an Grundleitung (Beschreibung)

inkl. aller erforderlichen Materialien wie Dichtring und Übergangsstück zur Erstellung eines fachgerechten Anschlusses.
Das Entfernen des bauseitigen Enddeckels ist in diese Position mit einzukalkulieren.

**1.1.31 Anschluss Grund DN 100**
Anschlussverbindung wie zuvor, jedoch:
Abmessung  : DN 100

Verbindung betriebsfertig ausführen.
Menge: 17,000 St

**1.1.32 Zulage Anschluss an Strangentlüftung DN 100**
Zulage Anschluss an Strangentlüftung
vorhandene, durch den Dachdecker installierte Strangentlüftung fachgerecht und spannungsfrei am Fallstrang anschließen.
Anschluss  : DN 100

Einschließlich der nötiger Abstimmungen mit dem Dachdecker.

Fachgerecht ausführen.
Menge: 10,000 St

**1.1.33 Rohrbelüfter DN 70/DN 90/DN 100**
Rohrbelüfter
nach EN 12380 zur Belüftung von Abwasserleitungen, abnehmbares Insektenschutzgitter, integrierte Wärmedämmung (frostsicher bis -20°), Lippendichtung zum Anschluss an Abwasserleitungen

Material  : ABS/PP
Durchflussleistung  : ca. 32,7 l/s
Typenklasse  : AI (Tabelle 1, EN 12380)
Anschluss  : DN 70 / DN 90 / DN 100

Liefern und betriebsfertig montieren.
Menge: 4,000 St

**1.1.34 PP-Trichter-Kugelverschluss-Siphon DN 50**
PP-Trichter-Kugelverschluss-Siphon
Der Kugelverschluss-Siphon besitzt im Abgangsrohr ein ausgeklügeltes System mit einer Verschlusskugel. Die Kugel verhindert das Austrocknen des Siphons, der längere Zeit nicht in Gebrauch war, er lässt sich leicht reinigen. Komplett mit allen Dichtungen und Zubehör

Abmessung  : DN 50

Liefern und betriebsfertig montieren.
Menge: 5,000 St

**1.1.35 Doppelanschlussbogen für Wand-WC 90°**
Doppelanschlussbogen
für den Anschluss von zwei gegenüber liegenden Wand-WCs, mit Dichtung aus EPDM und 2 Schutzdeckel.

Werkstoff  : PE-HD
Ausladung (cm)  : ca. 7,5 cm
Winkel  : 90 °
Höhe  : 32,5 cm
Nennweite  : DN 100 auf  DN 90 / DN 90

Liefern und betriebsfertig montieren.
Menge: 1,000 St

**1.1.36 Bodenablauf DN 50, 150x150 mm rutschhemmend, mit Geruchstopp mechanisch**
Bodenablauf rutschhemmend, mit Geruchstopp mechanisch
im einzelnen bestehend aus:

1 Stück Ablaufgehäuse
nach DIN EN 1253, Ablaufgehäuse und Ablaufstutzen Polypropylen, hochschlagfest, zum Einbau mit Aufsätzen DallDrain.
Ablaufstutzen DN 50 seitlich, mit Kugelgelenk, verstellbar von 0 – 15 Grad.
Ausführung:
– Polymerbetonkragen mit eingegossener Baustahlmatte
– flexible, einklickbare Dichtmanschette zum sicheren Anschluss an
  Verbundabdichtungen gemäß DIN 18534
– komplett herausnehmbarer, zweiteiliger Geruchs- und Reinigungsverschluss,
  Sperrwasserhöhe 50 mm (gemäß DIN EN 1253)
– Bauschutzabdeckung

1 Stück Aufsatz
150 x 150 mm, Rost Edelstahl 1.4404, massiv 5 mm, Belastungsklasse L 15 (1,5 t); Aufsatzverlängerung ABS, Rahmen Edelstahl 1.4301. Aufsatz mit massivem, rutschhemmendem Edelstahlrost im Edelstahlrahmen, passend zu den Ablaufgehäuse und den Aufstockelement
Ausführung:
– nach DIN 51097 im Barfußbereich rutschhemmend Klasse B
– nach DIN 51130 rutschhemmend Klasse R 12
– Rost und Rahmen aus Edelstahl, verschraubt
– Seitenverstellbar +/- 5 mm
– Aufsatzverlängerung kürzbar für Bodenbeläge 10 – 36 mm (inkl. Kleber)

1 Stück Montagehilfe aus EPS
Zum einfachen und schnellen Einbau der Ablaufgehäuse/Bodenabläufe in die Wärmedämmung.

1 Stück Montagefüße
aus ABS; TPE; Polypropylen, hochschlagfest
Ausführung:
– drei schallentkoppelte Montagefüße mit Befestigungsmaterial
– drei schallentkoppelte Gewindestangen mit Kontermuttern

1 Stück Geruchsverschluss, mechanisch
aus Polypropylen, hochschlagfest, Mechanisch wirkender Geruchs- und Reinigungsverschluss ohne Sperrwasservorlage (abweichend von DIN EN 1253).

Ausführung:
– magnetisch schließende Klappe
– Bajonettverriegelung
– Ablaufleistung bei 20 mm Anstauhöhe: 0,56 l/s – 1,15 l/s
  (abhängig vom Typ des Ablaufgehäuses)
– Rückstauschutz bis 0,12 bar

Liefern und betriebsfertig montieren.
Menge: 6,000 St

**1.1.37 Wandeinbau-Waschgeräte-Siphon mit Armaturenkombination**
Wandeinbau-Waschgeräte-Siphon mit Armaturenkombination
mit kleinem strömungsgünstigen Gehäuse, montiert auf schalldämmender Montageplatte mit Montageschiene und Rotguss-Wandscheibe, Armaturenkombination mit Rückflussverhinderer und Rohrbelüfter, Winkelschlauchtülle verchromt. Mit DVGW-Prüfzeichen und Abdeckplatte aus Edelstahl.
Anschluss Abwasser  : DN 50 / DN 40
Material Sifon  : Polyethylen (schweißbar)
Wasseranschluss  : 1/2"
Montagehöhe ab OKFFB  : 1,10 m
Ausführung  : senkrecht
Einbautiefe  : 73 ... 120 mm
Größe Abdeckplatte (BxH)  : 120 x 180 mm

Einschl. aller Klein- und Befestigungsmaterialien.

Liefern und betriebsfertig montieren.
Menge: 1,000 St

#### 1.2 Körperschalldämmung Schmutzwasserleitungen

*Hinweis: Abwasser Körperschalldämmschlauch (Beschreibung)*
Abwasser Körperschalldämmschlauch (Beschreibung)

zur Körperschalldämmung von Rohren, zur UP-Montage.
Brandverhalten Klasse E nach EN 13501-1

Rund- und Längsnähte sind mit Klebeband zu überkleben.

Werkstoff  : PE-E
Wanddicke  : 4 mm

**1.2.1 Abwasser Körperschalldämmschlauch Rohr bis DN 50**
Abwasser Körperschalldämmschlauch wie zuvor beschrieben, jedoch für Rohr
Rohrabmessung  : bis DN 50

Liefern und fachgerecht aufbringen.
Menge: 23,000 m

**1.2.2 Abwasser Körperschalldämmschlauch Rohr DN 90**
Abwasser Körperschalldämmschlauch wie zuvor beschrieben, jedoch für Rohr
Rohrabmessung  : DN 90

Liefern und fachgerecht aufbringen.
Menge: 13,000 m

**1.2.3 Abwasser Körperschalldämmschlauch Rohr DN 100**
Abwasser Körperschalldämmschlauch wie zuvor beschrieben, jedoch für Rohr
Rohrabmessung  : DN 100

Liefern und fachgerecht aufbringen.
Menge: 1,000 m

**1.2.4 Zulage für Bögen bis DN 50**
Zulage auf die vorgenannten Rohrpositionen für Bögen aller Winkel, jedoch
Rohrnennweite  : bis DN 50

Liefern und fachgerecht ausführen.
Menge: 100,000 St

**1.2.5 Zulage für Bögen DN 70**
Zulage auf die vorgenannten Rohrpositionen für Bögen aller Winkel, jedoch
Rohrnennweite  : DN 70

Liefern und fachgerecht ausführen.
Menge: 10,000 St

**1.2.6 Zulage für Bögen DN 90**
Zulage auf die vorgenannten Rohrpositionen für Bögen aller Winkel, jedoch
Rohrnennweite  : DN 90

Liefern und fachgerecht ausführen.
Menge: 20,000 St

**1.2.7 Zulage für Abzweige bis DN 50**
Zulage auf die vorgenannten Rohrpositionen für Abzweige aller Winkel, jedoch
Rohrnennweite  : bis DN 50

Liefern und fachgerecht ausführen.
Menge: 2,000 St

**1.2.8 Zulage für Abzweige bis DN 70**
Zulage auf die vorgenannten Rohrpositionen für Abzweige aller Winkel, jedoch
Rohrnennweite  : bis DN 70

Liefern und fachgerecht ausführen.
Menge: 6,000 St

**1.2.9 Zulage für Abzweige bis DN 90**
Zulage auf die vorgenannten Rohrpositionen für Abzweige aller Winkel, jedoch
Rohrnennweite  : bis DN 90

Liefern und fachgerecht ausführen.
Menge: 1,000 St

**1.2.10 Zulage für Abzweige DN 100**
Zulage auf die vorgenannten Rohrpositionen für Abzweige aller Winkel, jedoch
Rohrnennweite  : DN 100

Liefern und fachgerecht ausführen.
Menge: 1,000 St

**1.2.11 Zulage für Reduzierstücke DN 70**
Zulage auf die vorgenannten Rohrpositionen für Reduzierstücke, jedoch
Rohrnennweite  : DN 70

Liefern und fachgerecht ausführen.
Menge: 8,000 St

**1.2.12 Zulage für Reduzierstücke DN 90**
Zulage auf die vorgenannten Rohrpositionen für Reduzierstücke, jedoch
Rohrnennweite  : DN 90

Liefern und fachgerecht ausführen.
Menge: 1,000 St

**1.2.13 Zulage für Befestigungen bis DN 50**
Zulage auf die vorgenannten Rohrpositionen für Befestigungen, jedoch
Rohrnennweite  : bis DN 50

Liefern und fachgerecht ausführen.
Menge: 5,000 St

**1.2.14 Zulage für Befestigungen DN 90 - DN110**
Zulage auf die vorgenannten Rohrpositionen für Befestigungen, jedoch
Rohrnennweite  : DN 90 - DN110

Liefern und fachgerecht ausführen.
Menge: 1,000 St

*Hinweis: Alukaschierte Lamellenmatten (Beschreibung)*
Alukaschierte Lamellenmatten (Beschreibung)

als Schall-, Wärme- und Tauwasserdämmung an Schmutz- und Regenwasser- leitungen nach DIN 4140.
Ausführung mit alukaschierten Rohrschalen aus Mineralwolle.

Baustoffklasse  : A1 nach DIN 13501-1
Schmelzpunkt  : > 1000 °C nach DIN 4102-17
Wärmeleitfähigkeit  : λ10°C = 0,038 W/(m∙K) nach
  DIN EN 12667 (nach Rohrverfahren)
  Diffusionsäquivalente Luftschichtdicke
  Sd > 200 m nach DIN EN 12086
Oberfläche  : gitternetzverstärkte Aluminiumfolie

Rund- und Längsnähte sind mit Streifen aus 100 mm breiter selbstklebender Aluminiumfolie zu überkleben. Die Dämmung ist gegen Tauwasserbildung dampfdiffusionsdicht auszuführen. Aufhängungen und Konsolen sind sauber auszuarbeiten.
Anschließend ist die aufgebrachte Wärmedämmung zusätzlich mit verzinktem Bindedraht, 6 Windungen je Meter zu umwickeln.
In den nachfolgenden Positionen ist nur die Wärmedämmung als fertige Leistung zu kalkulieren.
Die Ummantelung wird separat aufgeführt.

**1.2.15 Alukaschierte Lamellenmatten Rohr DN 110, 30 mm**
Alukaschierte Lamellenmatten  wie vorher beschrieben, jedoch für Rohr
Rohrabmessung  : DN 110 / ø 110 mm
Dämmstärke  : 30 mm

Liefern und fachgerecht aufbringen.
Menge: 40,000 m

*Hinweis: Zulage für Bogen auf die Dämmung*
Zulage für Bogen auf die zuvor beschriebene Wärmedämmung.

**1.2.16 Zulage Bogen DN 110**
Zulage für Bögen wie zuvor beschrieben, jedoch
Rohrabmessung  : DN 110

Liefern und fachgerecht aufbringen.
Menge: 20,000 St

*Hinweis: Zulage Stutzen (Abzweige) auf die Dämmung*
Zulage für Stutzen (Abzweige) auf die zuvor beschriebene Wärmedämmung.

**1.2.17 Zulage Stutzen (Abzweige) DN 110**
Zulage für Stutzen (Abzweige) wie zuvor beschrieben, jedoch
Rohrabmessung  : DN 110

Liefern und fachgerecht aufbringen.
Menge: 24,000 St

**1.2.18 Zulage Ausschnitte (Schellen) DN 110**
Zulage für Ausschnitte (Schellen) wie zuvor beschrieben, jedoch
Rohrabmessung  : DN 110

Liefern und fachgerecht aufbringen.
Menge: 26,000 St

*Hinweis: Zulage Endstellen auf die Dämmung*
Zulage für Endstellen auf die zuvor beschriebene Wärmedämmung

In dieser Position ist das Endmanschettenband aus Aluminium inkl. allem Zubehör mit zu berücksichtigen.

**1.2.19 Zulage Endstellen DN 110**
Zulage für Endstellen wie zuvor beschrieben, jedoch
Rohrabmessung  : DN 110

Liefern und fachgerecht aufbringen.
Menge: 18,000 St

#### 1.3 Armaturen und Zubehör

**1.3.1 Automatik-Hauswasserstation DN 40**
Automatik-Hauswasserstation
mit zeitgesteuerter Automatik-Rückspülung.
nach DIN EN 13443-1, DIN 19628 und DIN EN 1567, mit DIN-DVGW-Prüfzeichen, für Wasser bis 30 Grad C. Zur Druckregelung und Filtration von feinkörnigen und festen Verunreinigungen im Wasser, die als Belüftungselemente Korrosionen in wasserführenden Rohrleitungen auslösen und zu Funktionsstörungen an Kontroll- und Regelorganen führen können.

Ausführung:
Filtergehäuse aus hochwertigem Kunststoff, Anschluss aus Messing mit Verschraubung (Gewindeanschluss nach DIN EN 10226-1), waagerechter oder senkrechter Einbau möglich, Filtergewebe aus Edelstahl, Rückspüleinheit, Rückspülung bei gleichzeitiger Reinigung des Schauglases (mit verschiebbarer UV-Filterglockenabdeckung) ohne Unterbrechung der Wasserversorgung. Mit integriertem freien Auslauf und Keramik-Spülventil mit Schlauchanschluss, Spülwasseranschluss (Durchmesser 50 mm) nach DIN 1988 bzw. DIN EN 1717, Druckmanometer, Druckminderer Einstellbereich des Nachdruckes von 1,5 - 6 bar, schallschutzgeprüft Gruppe 1 ohne Auflage, Rückspülmonatsanzeige.

Rückspülung mit mehrfacher Abreinigung der Sieboberfläche. Voreinstellbare Einstellung des Rückspülstarts (1 Tag, 1 Woche, 1 Monat, 2 Monate), mit potenzialfreiem Kontakt zur Fernübertragung der Störmeldung. Das Sicherheits-Modul prüft vor der Auslösung des Rückspülstarts, ob die Pufferbatterie genügend Leistungsreserve hat, um den Rückspülvorgang bei Stromausfall zu Ende zu führen.

Technische Daten:
Rohranschluss  : 1 1/2 Zoll
Nenndurchfluss  : ca. 9,1 cbm/h
  für Trinkwasser bei sauberem Filter
Betriebsdruck  : max. 16 bar
Betriebstemperatur  : max. 30 Grad C
Spannungsversorgung  : 230 V, 50 Hz
Maschenweite  : max. 0,1 mm
Zubehör:

1 Stück
Anschlusskabel für Anschluss Störmeldekontakt
Zum Anschließen der zuvor beschriebenen Hauswasserstation an die Gebäudeleittechnik (GLT).

Länge  : min. 0,5 m

Einschließlich Zubehör liefern und betriebsfertig montieren.
Menge: 1,000 St

*Hinweis: Freistrom-Absperrventil, mit Entleerventil, AG (Beschreibung)*
Freistrom-Absperrventil, mit Entleerventil (Beschreibung)

Gehäuse Rotguss, Oberteil Messing, wartungsfreie Spindelabdichtung mit selbstfettender EPDM-Lippendichtung, Entleerventil stirnseitig, mit drehbarem Schlauchanschluss G 3/4 und Kappe, mit Möglichkeit zur Aufnahme für Temperaturfühler Pt 1000 oder Thermometer mittels optional erhältlicher Tauchhülse, Spindelgewinde außerhalb des Mediums, mit Handrad, totraumfrei, DVGW-Zulassung, ÖVGW-Zulassung, WRAS-Zulassung, KIWA-Zulassung, Kunststoffteile mit KTW- und W270-Zulassung, bis DN 32 Schallschutzzulassung nach DIN EN ISO 3822 Klasse 1, DIN EN 1213.

Max. Betriebstemperatur  : 110 °C.
Druckstufe  : PN 16
Anschluss  : Außengewinde für flachdichtende
  Verschraubungen

Einschließlich Entleerungsventil.

**1.3.2 Freistrom-Absperrventil DN 15**
Freistrom-Absperrventil wie zuvor beschrieben, jedoch:
Nennweite  : DN 15

Liefern und betriebsfertig montieren.
Menge: 2,000 St

**1.3.3 Freistrom-Absperrventil DN 20**
Freistrom-Absperrventil wie zuvor beschrieben, jedoch:
Nennweite  : DN 20

Liefern und betriebsfertig montieren.
Menge: 3,000 St

**1.3.4 Freistrom-Absperrventil DN 25**
Freistrom-Absperrventil wie zuvor beschrieben, jedoch:
Nennweite  : DN 25

Komplett mit Zubehör liefern und betriebsfertig montieren.
Menge: 2,000 St

**1.3.5 Freistrom-Absperrventil DN 32**
Freistrom-Absperrventil wie zuvor beschrieben, jedoch:
Nennweite  : DN 32

Komplett mit Zubehör liefern und betriebsfertig montieren.
Menge: 4,000 St

**1.3.6 Freistrom-Absperrventil DN 40**
Freistrom-Absperrventil wie zuvor beschrieben, jedoch:
Nennweite  : DN 40

Komplett mit Zubehör liefern und betriebsfertig montieren.
Menge: 1,000 St

*Hinweis: Dämmschale für Schrägsitzventile (Beschreibung)*
Dämmschale für Schrägsitzventile (Beschreibung)

passend für zuvor beschriebene Freistrom-Absperrventile, geschlossenzellig geschäumtes Polyethylen, schalldämmend, Verschlussclipse, min. Betriebstemperatur -40 °C, max. Betriebstemperatur 90 °C, Baustoffklasse B1 nach DIN 4102, zur Einhaltung der Anforderung gemäß GEG.

**1.3.7 Dämmschale für Schrägsitzventile DN 15**
Dämmschale für Schrägsitzventile wie zuvor beschrieben, jedoch
Abmessung  : DN 15

Liefern und montieren.
Menge: 2,000 St

**1.3.8 Dämmschale für Schrägsitzventile DN 20**
Dämmschale für Schrägsitzventile wie zuvor beschrieben, jedoch
Abmessung  : DN 20

Liefern und montieren.
Menge: 3,000 St

**1.3.9 Dämmschale für Schrägsitzventile DN 25**
Dämmschale für Schrägsitzventile wie zuvor beschrieben, jedoch
Abmessung  : DN 25

Liefern und montieren.
Menge: 2,000 St

**1.3.10 Dämmschale für Schrägsitzventile DN 32**
Dämmschale für Schrägsitzventile wie zuvor beschrieben, jedoch
Abmessung  : DN 32

Liefern und montieren.
Menge: 4,000 St

**1.3.11 Dämmschale für Schrägsitzventile DN 40**
Dämmschale für Schrägsitzventile wie zuvor beschrieben, jedoch
Abmessung  : DN 40

Liefern und montieren.
Menge: 1,000 St

**1.3.12 Probenahmeventil aus Edelstahl DN 8**
Probenahmeventil aus Edelstahl DN 8
zur Probenahme von Trinkwasser zur Bestimmung mikrobiologischer und chemischer Parameter nach TrinkwVO in Kalt - und Warmwasser- installationssystemen, bestehend aus Rotguss im mediumberührten Bereich, absperrbar mittels beiliegendem Inbusschlüssel SW 5, Rotguss-Ventilkörper 360° drehbar, mit abflammbarem und drehbarem Edelstahl-Auslaufbogen.
Abmessung  : DN 8 G 1/4"

Komplett liefern und betriebsfertig montieren.
Menge: 1,000 St

*Hinweis: Hygienespülung (Beschreibung)*
Hygienespülung (Beschreibung)

Hygienespülung mit DVGW Konformitätsbescheinigung nach DVGW. Bestimmungsmäßiger Betrieb wird durch eine automatische Spülung sichergestellt. Verhinderung von Stagnation. Über die integrierte Steuereinheit werden feste Spülintervalle oder feste Spülzeitpunkte definiert. Über vorgelagerte Sensorik - Temperatursensor oder Volumenstromsensor mit Temperatursensor - können Spülungen temperaturgeführt oder volumengeführt ausgelöst werden.
Die Parametrisierung wird mit Hilfe einer App für Smartphone oder Tablet vorgenommen. Mit der Bluetooth- Verbindung werden die Einstellwerte und die Führungsgrößen an die Steuereinheit der Hygienespülung übertragen. Die Hygienespülung speichert die Daten der Spülvorgänge. Spülbeginn und Spülende werden auf der Steuereinheit gespeichert und über die Bluetooth-Verbindung mit Smartphone oder Tablet ausgelesen. Über die Sensorik wird zudem Temperatur und Spülvolumen aufgezeichnet.

Über Digitale I/O Schnittstelle kann die Hygienespülung auf eine übergeordnete
Gebäudeleittechnik aufgeschaltet werden.
Für das ausgeschriebene Produkt liegt eine Haftungsübernahmevereinbarung zwischen dem Hersteller und dem ZVSHK bzw. dem BTGA vor.

**1.3.13 Hygienespülung mit einem Wasseranschluss**
Hygienespülung wie zuvor beschrieben, jedoch
mit einem Wasseranschluss.
- Zur AP-Montage
- Zur UP-Montage
- Für Vorwandinstallationen
- Zulassung nach (DIN) EN 1717 / (DIN) EN 13077
- Rückstausensor eingebaut
- Schnittstelle Digital I/O
- Armaturengruppe I nach EN ISO 3822-1
- Schallschutz nach DIN 4109
Technische Eigenschaften
Nennspannung /
Netzfrequenz  : 230 V / 50 Hz
Betriebsspannung  : 12 V DC
Betriebstemperatur  : 70 °C
Fließdruck  : 50-1000 kPa
Leistungsaufnahme  : ca. 7,2 W
Leistungsaufnahme Standby  : max. 1 W
Schutzart  : min. IP45
Spülleistung pro Magnetventil  : ca. 10 l/min
Anschlüsse  : 1 x Wasseranschlüsse 1/2 "
  1 x Schmutzwasser DN50
Zubehör:

1 Stück Anschlusskabel Schnittstelle Digital I/O
Zum Anschließen der zuvor beschriebenen Hygienespülung an die Gebäudeleittechnik (GLT).

Litzenkabel  : 5 x 0,25 mm²
2 Stück Rohbauset bestehend aus:
Deckel für UP-Dose, UP-Dose für Bohrloch ø 76 mm, Leerrohr min. 2 m, Rohreinführung und 2 Sicherungsclip.

Einschließlich Zubehör liefern und betriebsfertig montieren.
Menge: 2,000 St

**1.3.14 Hygienespülung mit zwei Wasseranschluss**
Hygienespülung wie zuvor beschrieben, jedoch
mit zwei Wasseranschlüsse.
- Zur AP-Montage
- Zur UP-Montage
- Für Vorwandinstallationen
- Zulassung nach (DIN) EN 1717 / (DIN) EN 13077
- Rückstausensor eingebaut
- Schnittstelle Digital I/O
- Armaturengruppe I nach EN ISO 3822-1
- Schallschutz nach DIN 4109
Technische Eigenschaften
Nennspannung /
Netzfrequenz  : 230 V / 50 Hz
Betriebsspannung  : 12 V DC
Betriebstemperatur  : bis 70 °C
Fließdruck  : 50-1000 kPa
Leistungsaufnahme  : ca. 7,2 W
Leistungsaufnahme Standby  : max. 1 W
Schutzart  : min. IP45
Spülleistung pro Magnetventil  : ca. 10 l/min
Anschlüsse  : 2 x Wasseranschlüsse 1/2 "
  1 x Schmutzwasser DN50
Zubehör:

1 Stück Anschlusskabel Schnittstelle Digital I/O
Zum Anschließen der zuvor beschriebenen Hygienespülung an die Gebäudeleittechnik (GLT).

Litzenkabel  : 5 x 0,25 mm²
2 Stück Rohbauset bestehend aus:
Deckel für UP-Dose, UP-Dose für Bohrloch ø 76 mm, Leerrohr min. 2 m, Rohreinführung und 2 Sicherungsclip.

Einschließlich Zubehör liefern und betriebsfertig montieren.
Menge: 2,000 St

**1.3.15 Abdeckplatte für Hygienespülung weiß-alpin**
Abdeckplatte für Hygienespülung
Zum Abdecken der Serviceöffnung von zuvor beschriebener Hygienespülungen.
Farbe  : Weiß
Werkstoffbezeichnung  : Kunststoff
Liefern und betriebsfertig montieren.
Menge: 4,000 St

**1.3.16 Rohrleitungskennzeichnung**
Rohrleitungskennzeichnung
Rohrkennzeichnungsbänder gemäß DIN 2403 aus selbstklebender Vinylfolie. Kennzeichnung durch farbige Schilder entsprechend mit Angabe des Durchflussmediums und der Fließrichtung.
Temperaturbeständigkeit  : - 40 ... + 110 °C  Größe  : ca. 26 x 157 mm

Die Kennzeichnung erfolgt an betriebswichtigen Punkten wie Anfang, Ende, Armaturen, Wanddurchgängen oder Abzweigungen sowie spätestens alle 5 m.
Die Oberfläche ist vor dem Bekleben zu säubern.

Liefern und montieren.
Menge: 10,000 St

**1.3.17 Bezeichnungsschilder**
Bezeichnungsschilder
Bezeichnungsschilder als Universalhalter mit Spannband in verzinkter Ausführung und mit Kunststoffabdeckung, Temperaturbeständigkeit bis 100°C.
Größe  : ca. 150 x100 mm
Schriftleisten  : 3-zeilig
Schriftgröße  : 7 mm

Beschriftung für Geräte, Messstellen etc. liefern und montieren.
Menge: 8,000 St

**1.3.18 Auslaufventil DN 15 mit Knebel-Oberteil**
Auslaufventil mit Knebel-Oberteil
für Trinkwasser, mit Schlauchverschraubung, Dichtungen EPDM.
Mit eingebautem Rohrbelüfter und Rückflussverhinderer entsprechend Sicherheitsklasse HD nach DIN 1717 und DVGW-Zulassung.
Werkstoffe  : nach TrinkwV und UBA
Druckstufe  : PN 10
Temperaturbeständigkeit  : max. 90 °C
Oberfläche  : verchromt poliert
Anschlussnennweite  : DN 15

Komplett liefern und betriebsfertig montieren.
Menge: 1,000 St

*Hinweis: Passstück Wasserzähler (Beschreibung)*
Passstück Wasserzähler (Beschreibung)

Rotgussnippel einschließlich 2 Dichtungen.

**1.3.19 Passstück DN 20**
Passstück  wie zuvor beschrieben, jedoch
Abmessung  : DN 20  (1" x 130 mm)

Liefern und betriebsfertig montieren.
Menge: 1,000 St

**1.3.20 Passstück DN 25**
Passstück  wie zuvor beschrieben, jedoch
Abmessung  : DN 25  (1" x 130 mm)

Liefern und betriebsfertig montieren.
Menge: 1,000 St

**1.3.21 Wasserzähler, Kaltwasser DN 20, 2,5 m³/h**
Wasserzähler
für Kaltwasser, Werkstoff nach TrinkwV und UBA, Nickelwerte nach TrinkwV und UBA, Gehäuse MS-blank, Dichtungen EPDM, Zertifizierung DVGW, G-Gewinde ISO 228 Teil 1, Trinkwasserverordnung DIN EN 1717.

Abmessung  : DN 20
Anschluss  : 1" ag
Baulänge  : 130 mm
Rollen-ZW mit 8 Zahlenrollen  : 5 Zahlenrollen für m³- Anzeige,
  max. Anzeige 99.999 m³ und
  3 Zahlenrollen für Liter- Anzeige,
  min. Anzeige 0,1 Liter,
Einbaulage  : senkrecht und waagerecht
Dauerdurchfluss  : Q3 = 2,5 m³/h
Betriebsdruck  : max. 16 bar (PN 16)
Betriebstemperatur  : max. 30 Grad

Einschließlich Beglaubigungskosten.

Liefern und betriebsfertig montieren.
Menge: 1,000 St

**1.3.22 Wasserzähler, Kaltwasser DN 25, 6,3 m³/h**
Wasserzähler
für Kaltwasser, Werkstoff nach TrinkwV und UBA, Nickelwerte nach TrinkwV und UBA, Gehäuse MS-blank, Dichtungen EPDM, Zertifizierung DVGW, G-Gewinde ISO 228 Teil 1, Trinkwasserverordnung DIN EN 1717.

Abmessung  : DN 25
Anschluss  : 1" ag
Baulänge  : 130 mm
Rollen-ZW mit 8 Zahlenrollen  : 5 Zahlenrollen für m³- Anzeige,
  max. Anzeige 99.999 m³ und
  3 Zahlenrollen für Liter- Anzeige,
  min. Anzeige 0,1 Liter,
Einbaulage  : senkrecht und waagerecht
Dauerdurchfluss  : Q3 = 6,3 m³/h
Betriebsdruck  : max. 16 bar (PN 16)
Betriebstemperatur  : max. 30 Grad

Einschließlich Beglaubigungskosten.

Liefern und betriebsfertig montieren.
Menge: 1,000 St

**1.3.23 Wandaufputzschrank mit frostsichere Außenarmatur und Stromanschlüsse**
Wandaufputzschrank mit frostsichere Außenarmatur und Stromanschlüsse
Im geschlossenen Zustand mediumberührte Metallteile aus entzinkungsfreiem und korrosionsbeständigem Rotguss, beständig gegen aggressives Wasser, verschließbar, aus Edelstahl, Oberfläche geschliffen, als Versorgungseinheit zur zentralen Strom- und Wasserversorgung, Blendrahmen mit Tür mit Profil-Schließzylinder als Steckschloss inkl. Bartschlüsseln, umrüst- und austauschbar auf eine bestehende Schließanlage, bauseits umrüstbar auf CH-KABA-Schlossausführung, Tür mit integrierter Klappdurchführung für Schlauch- bzw. Kabelanschluss zur Sicherheit auch während des Gebrauchs, wartungsfreie EPDM-Spindelabdichtung, Kegel mit innenliegender RV-Feder, bauseits beliebig verlängerbar, mit Funktionsbelüfter zur automatischen Entleerung, integrierter RV und Rohrbelüfter als Sicherungskombination HD, Rohraußengewinde, Betätigungsgriff mit blauem Signierplättchen, totraumfrei, inkl. Schlauchkupplung für gängige Stecksysteme, Armatur mit DVGW-Zulassung, Armatur mit ÖVGW-Zulassung, Armatur mit SVGW-Zulassung, Armatur mit KIWA-Zulassung, Armatur mit BELGAQUA-Zulassung, Kunststoffteile mit KTW- und W 270-Zulassung, nach UBA-Bewertungsgrundlage, Schallschutzzulassung nach DIN EN ISO 3822 Klasse 1, DIN EN 15096 Familie H, Typ B/DIN EN 1717/DIN EN 13959, Druckstufe PN 16, Schutzart IP44,

Ausstattung
Wasserversorgung  : Frostsichere Außenarmatur
Stromversorgung  : Steckdosenkombination
  1 x 230 V,
  1 x 400 V / 16 A

Montageart  : Auf Putz

Liefern und betriebsfertig montieren.
Menge: 2,000 St

**1.3.24 Sicherheitstrennstation nach DIN EN 1717**
Sicherheitstrennstation nach DIN EN 1717
im einzelnen bestehend aus:

1 Stk  Sicherheitstrennstation
  mit zwei Anschlüssen, abnehmbare Geräteabdeckung aus EPP,
  Ansteuerung externer Tauch- und Dosierpumpe möglich,
  Auslesen von Daten, wie Betriebszustände über USB-Schnittstelle
  möglich, Betriebszeiten können definiert werden, einfache Bedienung
  durch Touchscreen, elektrischer Anschluss mit Schukostecker Typ F,
  Erhöhung der Auslaufleistung durch Parallelbetrieb möglich,
  Frostschutzwächter, geräuscharmer Betrieb, Kunststoff-Ablauf-
  anschluss nach DIN EN 1717, mediumberührte Teile auf der Trinwasserseite aus Rotguss, Edelstahl und trinkwasserzugelassenen
  Kunststoffen, mit Überwurfmutter für flachdichtendes Anschlussgewinde inkl. EPDM-Dichtung, Nichtrinkwasser kann eingebunden
  werden, Betriebs- und Anlagendaten komfortabel via GLT-Anbindung
  einsehen, stromlos schließendes Zulaufventil, , zur Absicherung von
  Trinkwasser gegen Nichttrinkwasser der Flüssigkeitskategorie 5 nach
  DIN EN 1717/DIN 1988-100, zur Aufhängung an der Wand, energieeffiziente und Drehzahl modulierende Pumpe, Spülen der PWC-Leitung
  bis zu 3 mal pro Tag, DIN 3546-1,

  Druckstufe  : PN 10
  max. Betriebstemperatur  : 35 °C
  min. Umgebungstemperatur  : 2 °C
  max. Umgebungstemperatur  : 40 °C
  Schutzart  : min. IPX4
  Spannungsversorgung  : 230 V AC
  Volumen Vorlagebehälter  : ca. 30 l
  elektrische Stromaufnahme  : max. 5,9 A
  max. Förderhöhe  : 44 m
  max. Fördermenge  : 6 m²/h
  Abmessung  : ca. 1038 x 600 x 330 mm

  Einschl. 3 Stk Flexschläuche DN 25 ca. 500mm

1 Stk  Behälterreinigungs-Set
  Magnetventil mit Anschlusszubehör, zum Einbau an den Vorlagebehälter Sicherheitstrennstation, ermöglicht ein Reinigen und
  Spülen des Vorlagebehälters der Sicherheitstrennstation

1 Stk  Überlaufüberwachung
  zum Einbau in den Abflussanschluss Sicherheitstrennstation, zur
  Überwachung von rückdrückendem Schmutzwasser

1 Stk  Anschluss-Set
  mediumberührte Metallteile aus entzinkungsfreiem und korrosionsbeständigem Rotguss, beständig gegen aggressives Wasser, leicht austauschbarer Doppelsiebeinsatz aus Edelstahl, für waagerechten und
  senkrechten Einbau geeignet, zur Anbindung der Sicherheitstrennstation. Bestehend aus:
  1 Stk  Membran Ausdehnungsgefäß 33 Liter
  1 Stk  Schrägsitz-Schmutzfänger 1 1/4

1 Stk  Standfüße
  ermöglichen eine bodenstehende Aufstellung Sicherheitstrennstation, schallentkoppelnde und justierbare Gummifüße,
  Höhe ca. 345-380 mm, Set bestehend aus 2 Standfüßen

Liefern und betriebsfertig montieren.
Menge: 1,000 St

#### 1.4 Trinkwasserrohrleitungen und Zubehör

*Hinweis: Trinkwasser-Installationsrohre (Beschreibung)*
Trinkwasser-Installationsrohr (Beschreibung)

Leitungen für Trinkwasser nach DIN 1988 / DIN EN 806.

Kupfer
Kupfer in Stangen nach DIN EN 1057 und DVGW GW 392 mit Gütezeichen RAL und DVGW-Zeichen, Cu-DHP, R 290 (hart bis 28x1,5), R 250 (halbhart ab 35x1,5) geschützt gegen Lochkorrosion.

Edelstahl
Edelstahl Rohrleitungssystem aus nichtrostendem Chrom-Nickel-Molybdän Stahl, Werkstoff Nr. 1.4401 und 1.4521nach DIN EN 10088, DIN 10312 und DVGW Arbeitsblatt W 541.

Mehrschichtverbundrohr
Diffusionsdichtes formstabiles Mehrschichtverbundrohr, normal entflammbar, Baustoffklasse B2 nach DIN 4102 und nach DIN EN 13501-1. Temperaturbeständig dauerhaft bis 70 °C und bei 10 bar Betriebsdruck.
Rohrleitung müssen nach KTW-Empfehlung des Bundesgesundheitsamtes hygienisch unbedenklich sein und dürfen keine Geschmacksbeeinträchtigung des Trinkwassers verursachen (Der Nachweis ist auf Wunsch zu erbringen).

Fittinge
Alle Rohrleitungen und Fittinge müssen systemgeprüft sein und die Anforderungen nach DVGW Arbeitsblatt W 534 erfüllen. Für Formstabile Auf- und Unterputz-Installation von Verteil- und Steigleitungen im Systemverbund.

Alle technischen Regeln für Trinkwasser-Installation bestehen aus den europäischen Normen DIN EN 806 und DIN EN 1717 und der nationalen Ergänzungsnormen, wie die DIN 1988 für Planung, Ausführung und Betrieb sind zu berücksichtigen und einzuhalten.

Verlegen der Leitungen einschließlich Ablängen, Ausrichten, Biegen, Befestigen und Verbinden.

Die Abstände der Rohrbefestigungspunkte sind so zu wählen, dass die Rohrleitungen nicht durchhängen, sondern präzise gerade verlaufen. Bei Bedarf sind Trageschalen in den Rohrleitungspositionen zu berücksichtigen.

Angeboten wird

Material Rohrleitung  : '........................................'
  (Zwingend auszufüllen!)

Fabrikat Fittinge  : '........................................'
  (Zwingend auszufüllen!)

Typ Fittinge  : '........................................'
  (Zwingend auszufüllen!)

Komplett liefern und fachgerecht montieren.

**1.4.1 Rohr DN 12**
Rohr wie zuvor beschrieben, jedoch
Abmessung  : DN 12

Liefern und betriebsfertig montieren.
Menge: 78,000 m

**1.4.2 Rohr DN 15**
Rohr wie zuvor beschrieben, jedoch
Abmessung  : DN 15

Liefern und betriebsfertig montieren.
Menge: 81,000 m

**1.4.3 Rohr DN 20**
Rohr wie zuvor beschrieben, jedoch
Abmessung  : DN 20

Liefern und betriebsfertig montieren.
Menge: 81,000 m

**1.4.4 Rohr DN 25**
Rohr wie zuvor beschrieben, jedoch
Abmessung  : DN 25

Liefern und betriebsfertig montieren.
Menge: 1,000 m

**1.4.5 Rohr DN 32**
Rohr wie zuvor beschrieben, jedoch
Abmessung  : DN 32

Liefern und betriebsfertig montieren.
Menge: 32,000 m

**1.4.6 Rohr DN 40**
Rohr wie zuvor beschrieben, jedoch
Abmessung  : DN 40

Liefern und betriebsfertig montieren.
Menge: 1,000 m

*Hinweis: Bogen 45° und 90°, als Zuschlag für vorgenanntes Rohr.*

**1.4.7 Bogen- DN 12**
Bogen wie zuvor beschrieben, jedoch
Abmessung  : DN 12

Liefern und betriebsfertig montieren.
Menge: 125,000 St

**1.4.8 Bogen- DN 15**
Bogen wie zuvor beschrieben, jedoch
Abmessung  : DN 15

Liefern und betriebsfertig montieren.
Menge: 56,000 St

**1.4.9 Bogen- DN 20**
Bogen wie zuvor beschrieben, jedoch
Abmessung  : DN 20

Liefern und betriebsfertig montieren.
Menge: 57,000 St

**1.4.10 Bogen- DN 32**
Bogen wie zuvor beschrieben, jedoch
Abmessung  : DN 32

Liefern und betriebsfertig montieren.
Menge: 25,000 St

**1.4.11 Bogen- DN 40**
Bogen wie zuvor beschrieben, jedoch
Abmessung  : DN 40

Liefern und betriebsfertig montieren.
Menge: 2,000 St

*Hinweis: T-Stücke 90°, für Press-, mit/ohne Reduzierung, als Zuschlag für vorgenanntes Rohr.*

**1.4.12 T-Stück- DN 12**
T-Stücke wie zuvor beschrieben, jedoch
Abmessung  : DN 12

Liefern und betriebsfertig montieren.
Menge: 1,000 St

**1.4.13 T-Stück- DN 15**
T-Stücke wie zuvor beschrieben, jedoch
Abmessung  : DN 15

Liefern und betriebsfertig montieren.
Menge: 2,000 St

**1.4.14 T-Stück- DN 20**
T-Stücke wie zuvor beschrieben, jedoch
Abmessung  : DN 20

Liefern und betriebsfertig montieren.
Menge: 1,000 St

**1.4.15 T-Stück- DN 25**
T-Stücke wie zuvor beschrieben, jedoch
Abmessung  : DN 25

Liefern und betriebsfertig montieren.
Menge: 1,000 St

**1.4.16 T-Stück- DN 32**
T-Stücke wie zuvor beschrieben, jedoch
Abmessung  : DN 32

Liefern und betriebsfertig montieren.
Menge: 3,000 St

**1.4.17 T-Stück- DN 40**
T-Stücke wie zuvor beschrieben, jedoch
Abmessung  : DN 40

Liefern und betriebsfertig montieren.
Menge: 3,000 St

**1.4.18 T-Stück DN 15 x 1/2" x DN 15**
Formteil wie zuvor beschrieben, jedoch
Abmessung  : DN 15 x 1/2" x DN 15
  (18 mm x 1/2" x 18 mm)

Liefern und betriebsfertig montieren.
Menge: 1,000 St

**1.4.19 T-Stück DN 20 x 1/2" x DN 20**
Formteil wie zuvor beschrieben, jedoch
Abmessung  : DN 20 x 1/2" x DN 20
  (22 mm x 1/2" x 22 mm)

Liefern und betriebsfertig montieren.
Menge: 1,000 St

**1.4.20 T-Stück DN 40 x 1/2" x DN 40**
Formteil wie zuvor beschrieben, jedoch
Abmessung  : DN 40 x 1/2" x DN 40
  (42 mm x 1/2" x 42 mm)

Liefern und betriebsfertig montieren.
Menge: 1,000 St

*Hinweis: Reduzierstücke, mit/ohne Muffe, als Zuschlag für vorgenanntes Rohr.*

**1.4.21 Reduzierstücke DN 15**
Reduzierstücke wie zuvor beschrieben, jedoch
Abmessung  : DN 15

Liefern und betriebsfertig montieren.
Menge: 18,000 St

**1.4.22 Reduzierstücke DN 20**
Reduzierstücke wie zuvor beschrieben, jedoch
Abmessung  : DN 20

Liefern und betriebsfertig montieren.
Menge: 10,000 St

**1.4.23 Reduzierstücke DN 25**
Reduzierstücke wie zuvor beschrieben, jedoch
Abmessung  : DN 25

Liefern und betriebsfertig montieren.
Menge: 6,000 St

**1.4.24 Reduzierstücke DN 32**
Reduzierstücke wie zuvor beschrieben, jedoch
Abmessung  : DN 32

Liefern und betriebsfertig montieren.
Menge: 9,000 St

**1.4.25 Reduzierstücke DN 40**
Reduzierstücke wie zuvor beschrieben, jedoch
Abmessung  : DN 40

Liefern und betriebsfertig montieren.
Menge: 4,000 St

*Hinweis: Muffe / Schiebestück, als Zuschlag für vorgenanntes Rohr.*

**1.4.26 Muffen - DN 12**
Formteil wie zuvor beschrieben, jedoch
Abmessung  : DN 12

Liefern und betriebsfertig montieren.
Menge: 20,000 St

**1.4.27 Muffen - DN 15**
Formteil wie zuvor beschrieben, jedoch
Abmessung  : DN 15

Liefern und betriebsfertig montieren.
Menge: 20,000 St

**1.4.28 Muffen - DN 20**
Formteil wie zuvor beschrieben, jedoch
Abmessung  : DN 20

Liefern und betriebsfertig montieren.
Menge: 20,000 St

**1.4.29 Muffen - DN 32**
Formteil wie zuvor beschrieben, jedoch
Abmessung  : DN 32

Liefern und betriebsfertig montieren.
Menge: 10,000 St

*Hinweis: Übergangsnippel /- Übergangsmuffen, als Zuschlag für zuvor genanntes Rohr.*

**1.4.30 Übergangsnippel / -muffe- DN 12**
Formteil wie zuvor beschrieben, jedoch
Abmessung  : DN 12

Liefern und betriebsfertig montieren.
Menge: 6,000 St

**1.4.31 Übergangsnippel / -muffe- DN 15**
Formteil wie zuvor beschrieben, jedoch
Abmessung  : DN 15

Liefern und betriebsfertig montieren.
Menge: 1,000 St

**1.4.32 Übergangsnippel / -muffe- DN 32**
Formteil wie zuvor beschrieben, jedoch
Abmessung  : DN 32

Liefern und betriebsfertig montieren.
Menge: 7,000 St

**1.4.33 Übergangsnippel / -muffe- DN 40**
Formteil wie zuvor beschrieben, jedoch
Abmessung  : DN 40

Liefern und betriebsfertig montieren.
Menge: 1,000 St

*Hinweis: Anschlussverschraubung, als Zuschlag für zuvor genanntes Rohr. aus Rotguss, zum Pressen o. Löten, flachdichtend*

**1.4.34 Anschlussverschraubung, flachdichtend DN 15 15/18 x 3/4"**
Anschlussverschraubung wie zuvor beschrieben, jedoch:
Nennweite  : DN 15 (15 / 18 x 3/4")

Liefern und betriebsfertig montieren.
Menge: 4,000 St

**1.4.35 Anschlussverschraubung, flachdichtend DN 20 22 x 1"**
Anschlussverschraubung wie zuvor beschrieben, jedoch:
Nennweite  : DN 20 (22 x 1")

Liefern und betriebsfertig montieren.
Menge: 8,000 St

**1.4.36 Anschlussverschraubung, flachdichtend DN 25 22 x 1 1/4"**
Anschlussverschraubung wie zuvor beschrieben, jedoch:
Nennweite  : DN 25 (22 x 1 1/4")

Liefern und betriebsfertig montieren.
Menge: 12,000 St

**1.4.37 Anschlussverschraubung, flachdichtend DN 32 35 x 1 1/2"**
Anschlussverschraubung wie zuvor beschrieben, jedoch:
Nennweite  : DN 32 (35 x 1 1/2")

Liefern und betriebsfertig montieren.
Menge: 8,000 St

**1.4.38 Anschlussverschraubung, flachdichtend DN 40 42 x 2"**
Anschlussverschraubung wie zuvor beschrieben, jedoch:
Nennweite  : DN 40 (42 x 2")

Liefern und betriebsfertig montieren.
Menge: 4,000 St

*Hinweis: Wandscheibe, als Zuschlag für vorgenanntes Rohr.*

**1.4.39 Wandscheibe 15 x 1/2"**
Wandscheibe wie zuvor beschrieben, jedoch:
Abmessung  : 15 mm x 1/2"

Liefern und betriebsfertig montieren.
Menge: 4,000 St

**1.4.40 Doppelwandscheibe 15x1/2"x15**
Doppelwandscheibe mit Schallschlucker wie vorher, jedoch:
Abmessung  : 15 mm x ½" x 15 mm

Liefern und betriebsfertig montieren.
Menge: 13,000 St

**1.4.41 Doppelwandscheibe 18x1/2"x18**
Doppelwandscheibe mit Schallschlucker wie vorher, jedoch:
Abmessung  : 18 mm x ½" x 18 mm

Liefern und betriebsfertig montieren.
Menge: 8,000 St

**1.4.42 Doppelwandscheibe 22x1/2"x22**
Doppelwandscheibe mit Schallschlucker wie vorher, jedoch:
Abmessung  : 22 mm x ½" x 22 mm

Liefern und betriebsfertig montieren.
Menge: 13,000 St

*Hinweis: Schallschlucker (Beschreibung)*
Schallschlucker (Beschreibung)

Schallschlucker, als Zuschlag für vorgenanntes Rohr, für Wandscheiben, aus Gummi, mit Halter zum Anschrauben.
Einschließlich Befestigungsmaterial.

**1.4.43 Schallschlucker für Wandscheibe DN 12 bis DN 20**
Schallschlucker wie zuvor beschrieben, jedoch:
für eine Wandscheibe.

Abmessung  : DN 12 bis DN 20

Liefern und montieren.
Menge: 6,000 St

**1.4.44 Schallschlucker für Doppelwandscheibe DN 12 bis DN 20**
Schallschlucker wie zuvor beschrieben, jedoch:
für eine Doppelwandscheibe.

Abmessung  : DN 12 bis DN 20

Liefern und montieren.
Menge: 34,000 St

*Hinweis: Rohrbefestigungen Vortext (Beschreibung)*
Rohrbefestigungen Vortext (Beschreibung)

Rohrbefestigungen bestehend aus:
Rohrschellen mit Schalldämmeinlage aus SBR / EPDM zur schallentkoppelten Rohrbefestigung bei Schallschutzanforderungen nach DIN 4109. Bei VdS-Anlagen mit zusätzlicher Anforderung nach DIN 4109 muss die Rohrschelle mit Silikon-Einlage eingesetzt werden.
Zweiteilige Rohrschelle mit Spannschrauben und Anschlussmutter zentrisch, aus Stahl, kaltverformt und galvanisch verzinkt. Witterungs-, alterungs- und ozonbeständig nach DIN 53508 und 53509 geprüft. Brandverhalten nach DIN 4102 Brandklasse B2 nicht abtropfend.

Die Rohrschellen sind entsprechend der Isolierstärke bzw. Zugänglichkeit über Gewindestangen aus Stahl, Oberfläche galvanisch verzinkt, Güteklasse 4.6 auf Abstand zu bringen. Die Größe der Gewindestange richtet sich nach der aufzunehmenden Nutzlast.

Bei der Befestigung am Baukörper ist auf ausreichendes Gefälle  der Rohrleitungen zu achten. Hierfür sind entsprechende Befestigungssysteme etc. einzukalkulieren. Die Befestigungsart richtet sich nach dem Baukörper. Es sind jedoch vorzugsweise Metalldübel zu verwenden.
Die Montagevorschriften der jeweiligen Hersteller der Rohrsysteme ist zu berücksichtigen.

**1.4.45 Rohrbefestigung bis DN 15**
Rohrbefestigung wie zuvor beschrieben, jedoch
Abmessung  : DN 15

Liefern und betriebsfertig montieren.
Menge: 40,000 St

**1.4.46 Rohrbefestigung DN 20**
Rohrbefestigung wie zuvor beschrieben, jedoch
Abmessung  : DN 20

Liefern und betriebsfertig montieren.
Menge: 40,000 St

**1.4.47 Rohrbefestigung DN 32**
Rohrbefestigung wie zuvor beschrieben, jedoch
Abmessung  : DN 32

Liefern und betriebsfertig montieren.
Menge: 15,000 St

**1.4.48 Rohrbefestigung DN 40**
Rohrbefestigung wie zuvor beschrieben, jedoch
Abmessung  : DN 40

Liefern und betriebsfertig montieren.
Menge: 2,000 St

**1.4.49 Rohrleitungsbefestigung auf Bitumensabdichtung**
Rohrleitungsbefestigung auf Bitumensabdichtung
Rohrleitungen auf der Bodenplatte mit Bitumenabdichtung fixieren. Die Abdichtung darf hierbei nicht beschädigt / durchdrungen werden.
Die Rohrleitung sind mittels eines Bitumenstreifens, in einer Breite von ca. 10 cm breite, zu befestigen.

Rohrleitung  : bis DN 32
Dämmung  : bis 100 %

Alle hierfür erforderlichen Materialien und Verbrauchsstoffe sind in diese Position mit einzukalkulieren.

Liefern und fachgerecht ausführen.
Menge: 100,000 St

**1.4.50 Profileisenkonstruktion mit Verzinkung**
Profileisenkonstruktion mit Verzinkung
Konstruktion in feuerverzinkter Ausführung als Aufhängung/ Befestigung von Anlagenteilen und Einrichtungsgegenständen, sowie Festpunktkonstruktionen und Widerlager, die über den normalen Umfang hinausgehen.

Konstruktionen bestehend aus Montageschienen, C-Profilen, Stützstreben, Befestigungswinkel, Montagemuttern mit Konterplatten, Montagewinkel, Wandplatten, Schienenhalter, Endkappen Gleitlager und Wand-/Deckenkonsole.
Die Befestigungssysteme sollten den Anforderungen der Gütegemeinschaft RAL-GZ 655 entsprechen.

Die benötigten Konstruktionen sind auf die passenden Längen anzupassen und zu montieren.
Sämtliche Befestigungs- und Verbindungsmaterialien, wie z. B. Schwerlastanker, Muttern, Dübel und Unterlegscheiben
sind in die Position mit einzukalkulieren.

Der statische Nachweis ist zu erbringen und bei Aufforderung dem Bauherren vorzulegen. Alle erforderlichen Berechnungen, die für die Konstruktion erforderlich sind, sind in dieser Position mit einzukalkulieren.

Die Stahlkonstruktion wird unter anderem als Sonderkonstruktion zur Befestigung der Kesselanlage benötigt.

Liefern und fachgerecht ausführen.
Menge: 50,000 kg

**1.4.51 Abdichtungsset für Wanddurchführungen**
Abdichtungsset für Wanddurchführungen
Für die Dicht- und Belastungsprüfung mit Luft oder Wasser geeignet. Mit einem metallischen Gewinde aus einem trinkwassergerechten Werkstoff.

bestehend aus:
2 x Baustopfen DN 15
2 x Dichthülse
2 x Dichtmanschette

Die Dichtmanschetten sind zur weiteren Verarbeitung an den Fliesenleger übergeben.

Liefern und betriebsfertig montieren.
Menge: 2,000 St

**1.4.52 Winddichte Rohrdurchführung 15 - 30 mm**
Winddichte Rohrdurchführung 15 - 30 mm
im einzelnen bestehend aus:

1 Stück Rohr-Manschetten
Luftdichter Anschluss an kreisrunde Rohrdurchdringung, vorgefertigte System-Rohrmanschette mit nachträglicher Bewegungsmöglichkeit des durchgeführten Rohrs.
Rohrdurchmesser  : Ø 15-30 mm

ca. 1 Meter Systemklebeband,
geprüft schadstoffarm, mit wasserfestem SOLID-Kleber und Anforderungen nach DIN 4108-11 ungealtert / gealtert bestanden, in Breite ca. 60  mm

Liefern und betriebsfertig montieren.
Menge: 4,000 St

**1.4.53 PE Übergangsverschraubung DN 32 x 1 1/4"**
PE Übergangsverschraubung
mit DVGW-Zulassung, thermisch entspanntes und entzinktungsbeständiges Messing, für PE, PE-Xa, für Trinkwasser bis 40°C

Abmessung  : DN 32 x 1 1/4" ag

Liefern und montieren.
Menge: 1,000 St

#### 1.5 Wärmedämmung Trinkwasserrohrleitungen

*Hinweis: Schwitzwasser- und Wärmedämmung (Beschreibung)*
Schwitzwasser- und Wärmedämmung (Beschreibung)

Dämmung gemäß DIN 1988-200, VDI 4100 und DIN 4109 für Trinkwasser-, Steig- und Sammelzuleitungen (kalt) sowie innenliegende Regenwasserleitungen; geschlossenzelliger, physikalisch vernetzter Polyethylenschaum mit zusätzlicher reißfester Gittergewebefolie verstärkt, Gittergewebe an den Kreuzungspunkten verknotet. Geeignet für alle Rohrmaterialien.
DIBt-Zulassung, CE-Kennzeichnung nach EN 14313 für den gesamten europäischen Markt.
Baustoffklasse
nach DIN 4102-1  : B2
Baustoffklasse
nach DIN EN 13501-1  : EL
Wärmeleitfähigkeit
 nach DIN EN 13501-  : Lambda (10°C) = 0,033 W/(m*K)
Wasserdampf-Diffusions-
widerstandszahl nach
ISO 1663  : > 5200
Temperaturbeständigkeit
(dauerhaft)  : von -80°C bis +100°C
Dämmschichtdicke  : 6 mm, 9 mm, 13 mm, 15 mm

Alle Fugen kalt gehenden Leitungen sind diffusionsdicht zu verkleben.
Hierfür benötigtes Klebeband  aus Gittergewebe ist in diese Position mit
einzukalkulieren.

In den nachfolgenden Positionen ist die Wärmedämmung als fertige Leistung zu kalkulieren.
Diese  Beschreibung gilt für alle:
- Rohrpositionen
- Bögen
- Stutzen (T-Stücke)
- Endstellen (in Sicke eingelegt)
- Befestigungen

Einschließlich aller Zulagen für Zuschnitte für Bögen und T-Stücke.  Alle Fugen sind diffusionsdicht zu verkleben. Hierfür benötigtes Klebeband  ist in diese Position mit einzukalkulieren.

In den nachfolgenden Positionen ist die Wärmedämmung als fertige Leistung zu kalkulieren.

**1.5.1 Dämmschlauch Rohr DN 12**
Dämmschlauch wie vorher beschrieben, jedoch für Rohr
Dämmschichtdicke  : 9 mm
Abmessung  : DN 12
Liefern und fachgerecht aufbringen.
Menge: 78,000 m

**1.5.2 Dämmschlauch Rohr DN 15**
Dämmschlauch wie vorher beschrieben, jedoch für Rohr
Dämmschichtdicke  : 9 mm
Abmessung  : DN 15
Liefern und fachgerecht aufbringen.
Menge: 81,000 m

**1.5.3 Dämmschlauch Rohr DN 20**
Dämmschlauch wie vorher beschrieben, jedoch für Rohr
Dämmschichtdicke  : 9 mm
Abmessung  : DN 20
Liefern und fachgerecht aufbringen.
Menge: 81,000 m

**1.5.4 Dämmschlauch Rohr DN 25**
Dämmschlauch wie vorher beschrieben, jedoch für Rohr
Dämmschichtdicke  : 9 mm
Abmessung  : DN 25
Liefern und fachgerecht aufbringen.
Menge: 1,000 m

**1.5.5 Dämmschlauch Rohr DN 32**
Dämmschlauch wie vorher beschrieben, jedoch für Rohr
Dämmschichtdicke  : 9 mm
Abmessung  : DN 32
Liefern und fachgerecht aufbringen.
Menge: 32,000 m

*Hinweis: Alukaschierte Rohrschalen (Beschreibung)*
Alukaschierte Rohrschalen (Beschreibung)

Wärmedämmung an Wasserleitungen nach DIN 4140 und DIN 18421 vorgesehen für Kaltwasser- Warmwasser und Zirkulationsleitungen im Bereich der Verteilleitungen unterhalb der Decke.
Ausführung mit alukaschierten Rohrschalen aus Mineralwolle, Baustoffklasse A 2 (nicht brennbar) gem. DIN 4102 T1, Wärmeleitfähigkeit 0.035 W/(m*K). Rund- und Längsnähte sind mit Streifen aus selbstklebender  Aluminiumfolie zu überkleben.
In den nachfolgenden Positionen ist nur die Wärmedämmung als fertige Leistung zu kalkulieren. Die Ummantelung wird separat aufgeführt.
Alle kalt gehenden Leitungen sind diffusionsdicht zu verkleben.
Diese  Beschreibung gilt für alle folgenden:
- Rohrpositionen
- Bögen
- Stutzen (T-Stücke)
- Endstellen (in Sicke eingelegt)
- Passstücke, Konusse
- Ausschnitte
- Flanschenkappen
- Armaturen

**1.5.6 Dämmung Rohr DN 12, 20 mm**
Dämmung wie zuvor beschrieben, jedoch für Rohr
Dämmstärke  : 20 mm
Rohrabmessung  : DN 12

Liefern und fachgerecht aufbringen.
Menge: 1,000 m

**1.5.7 Dämmung Rohr DN 15, 20 mm**
Dämmung wie zuvor beschrieben, jedoch für Rohr
Dämmstärke  : 20 mm
Rohrabmessung  : DN 15

Liefern und fachgerecht aufbringen.
Menge: 2,000 m

**1.5.8 Dämmung Rohr DN 20, 20 mm**
Dämmung wie zuvor beschrieben, jedoch für Rohr
Dämmstärke  : 20 mm
Rohrabmessung  : DN 20

Liefern und fachgerecht aufbringen.
Menge: 2,000 m

**1.5.9 Dämmung Rohr DN 25, 20 mm**
Dämmung wie zuvor beschrieben, jedoch für Rohr
Dämmstärke  : 20 mm
Rohrabmessung  : DN 25

Liefern und fachgerecht aufbringen.
Menge: 1,000 m

**1.5.10 Dämmung Rohr DN 32, 20 mm**
Dämmung wie zuvor beschrieben, jedoch für Rohr
Dämmstärke  : 20 mm
Rohrabmessung  : DN 32

Liefern und fachgerecht aufbringen.
Menge: 15,000 m

**1.5.11 Dämmung Rohr DN 40, 20 mm**
Dämmung wie zuvor beschrieben, jedoch für Rohr
Dämmstärke  : 20 mm
Rohrabmessung  : DN 40

Liefern und fachgerecht aufbringen.
Menge: 2,000 m

*Hinweis: Zulage für Bogen auf die zuvor beschriebene Wärmedämmung*
Zulage für Bogen auf die zuvor beschriebene Wärmedämmung.

**1.5.12 Zulage Bogen DN 20**
Zulage für Bögen wie zuvor beschrieben, jedoch
Rohrabmessung  : DN 20

Liefern und fachgerecht aufbringen.
Menge: 1,000 St

**1.5.13 Zulage Bogen DN 32**
Zulage für Bögen wie zuvor beschrieben, jedoch
Rohrabmessung  : DN 32

Liefern und fachgerecht aufbringen.
Menge: 15,000 St

**1.5.14 Zulage Bogen DN 40**
Zulage für Bögen wie zuvor beschrieben, jedoch
Rohrabmessung  : DN 40

Liefern und fachgerecht aufbringen.
Menge: 2,000 St

*Hinweis: Zulage für T-Stück auf die zuvor beschriebene Wärmedämmung*
Zulage für T-Stück auf die zuvor beschriebene Wärmedämmung.

**1.5.15 Zulage T-Stück DN 20**
Zulage für T-Stück wie zuvor beschrieben, jedoch
Rohrabmessung  : DN 20

Liefern und fachgerecht aufbringen.
Menge: 1,000 St

**1.5.16 Zulage T-Stück DN 25**
Zulage für T-Stück wie zuvor beschrieben, jedoch
Rohrabmessung  : DN 25

Liefern und fachgerecht aufbringen.
Menge: 1,000 St

**1.5.17 Zulage T-Stück DN 32**
Zulage für T-Stück wie zuvor beschrieben, jedoch
Rohrabmessung  : DN 32

Liefern und fachgerecht aufbringen.
Menge: 3,000 St

**1.5.18 Zulage T-Stück DN 40**
Zulage für T-Stück wie zuvor beschrieben, jedoch
Rohrabmessung  : DN 40

Liefern und fachgerecht aufbringen.
Menge: 4,000 St

*Hinweis: Zulage für Endstellen auf die zuvor beschriebene Wärmedämmung*
Zulage für Endstellen auf die zuvor beschriebene Wärmedämmung.

**1.5.19 Zulage Endstellen DN 15**
Zulage für Endstellen wie zuvor beschrieben, jedoch
Rohrabmessung  : DN 15

Liefern und fachgerecht aufbringen.
Menge: 6,000 St

**1.5.20 Zulage Endstellen DN 20**
Zulage für Endstellen wie zuvor beschrieben, jedoch
Rohrabmessung  : DN 20

Liefern und fachgerecht aufbringen.
Menge: 10,000 St

**1.5.21 Zulage Endstellen DN 32**
Zulage für Endstellen wie zuvor beschrieben, jedoch
Rohrabmessung  : DN 32

Liefern und fachgerecht aufbringen.
Menge: 15,000 St

**1.5.22 Zulage Endstellen DN 40**
Zulage für Endstellen wie zuvor beschrieben, jedoch
Rohrabmessung  : DN 40

Liefern und fachgerecht aufbringen.
Menge: 6,000 St

*Hinweis: Zulage für Absatznippel auf die zuvor beschriebene Wärmedämmung.*

**1.5.23 Zulage Absatznippel DN 20**
Zulage für Absatznippel wie zuvor beschrieben, jedoch
Rohrabmessung  : DN 20

Liefern und fachgerecht aufbringen.
Menge: 1,000 St

**1.5.24 Zulage Absatznippel DN 32**
Zulage für Absatznippel wie zuvor beschrieben, jedoch
Rohrabmessung  : DN 32

Liefern und fachgerecht aufbringen.
Menge: 3,000 St

**1.5.25 Zulage Absatznippel DN 40**
Zulage für Absatznippel wie zuvor beschrieben, jedoch
Rohrabmessung  : DN 40

Liefern und fachgerecht aufbringen.
Menge: 1,000 St

*Hinweis: Zulage für Rohrbefestigung auf die zuvor beschriebene Wärmedämmung.*

**1.5.26 Zulage Rohrbefestigung bis DN 15**
Zulage für Rohrbefestigung wie zuvor beschrieben, jedoch
Rohrabmessung  : bis DN 15

Liefern und fachgerecht aufbringen.
Menge: 4,000 St

**1.5.27 Zulage Rohrbefestigung DN 20**
Zulage für Rohrbefestigung wie zuvor beschrieben, jedoch
Rohrabmessung  : DN 20

Liefern und fachgerecht aufbringen.
Menge: 4,000 St

**1.5.28 Zulage Rohrbefestigung DN 32**
Zulage für Rohrbefestigung wie zuvor beschrieben, jedoch
Rohrabmessung  : DN 32

Liefern und fachgerecht aufbringen.
Menge: 15,000 St

**1.5.29 Zulage Rohrbefestigung DN 40**
Zulage für Rohrbefestigung wie zuvor beschrieben, jedoch
Rohrabmessung  : DN 40

Liefern und fachgerecht aufbringen.
Menge: 3,000 St

*Hinweis: Ummantelung PVC - Hartmantel (Beschreibung)*
Ummantelung PVC-Hartmantel (Beschreibung)

schlagzähe Hart-PVC-Folie, schwerentflammbar nach DIN 4102 Teil 1, Baustoffklasse B 1, zum Schutz der zuvor isolierten Rohrleitungen in dauerhaft sichtbaren Bereichen.
Längsnähte überlappen und mit Stechnieten oder mit Selbstklebeband verschließen. Beim Einsatz von Stechnieten sind mindestens 8 Stück je Meter zu verwenden. Die Überlappungen der Ummantelung (Längs- wie Rundstöße) sollten der Tabelle 5, der DIN 4140 entsprechen.
Rundstöße zum Ausgleich von Wärmedehnungen des Objektes als Schiebenähte nicht verkleben. Bei  Oberflächenabschluss über dampfdichter Dämmung aus aluminiumkaschierter Mineralwolle ist auf Stecknieten zu verzichten. An den Enden der Dämmung sind Endmanschettenbänder zur Abdeckung der Stirnseiten anzubringen.
Oberflächentemperatur
der Dämmung  : -20°C bis + 60°C
Materialstärke  : 0,35 mm
Farbe  : Hellgrau

Alle Form- und Verbindungsteile werden separat berücksichtigt.
Zulagen für Werkzeuge und Dichtungsmaterialien sind in die Rohrpositionen mit einzukalkulieren.

**1.5.30 Ummantelung Rohr DN 12**
Ummantelung auf wärmegedämmtes Rohr wie zuvor beschrieben, jedoch
Rohrabmessung  : DN 12

Liefern und fachgerecht aufbringen.
Menge: 1,000 m

**1.5.31 Ummantelung Rohr DN 15**
Ummantelung auf wärmegedämmtes Rohr wie zuvor beschrieben, jedoch
Rohrabmessung  : DN 15

Liefern und fachgerecht aufbringen.
Menge: 2,000 m

**1.5.32 Ummantelung Rohr DN 20**
Ummantelung auf wärmegedämmtes Rohr wie zuvor beschrieben, jedoch
Rohrabmessung  : DN 20

Liefern und fachgerecht aufbringen.
Menge: 2,000 m

**1.5.33 Ummantelung Rohr DN 25**
Ummantelung auf wärmegedämmtes Rohr wie zuvor beschrieben, jedoch
Rohrabmessung  : DN 25

Liefern und fachgerecht aufbringen.
Menge: 1,000 m

**1.5.34 Ummantelung Rohr DN 32**
Ummantelung auf wärmegedämmtes Rohr wie zuvor beschrieben, jedoch
Rohrabmessung  : DN 32

Liefern und fachgerecht aufbringen.
Menge: 15,000 m

**1.5.35 Ummantelung Rohr DN 40**
Ummantelung auf wärmegedämmtes Rohr wie zuvor beschrieben, jedoch
Rohrabmessung  : DN 40

Liefern und fachgerecht aufbringen.
Menge: 2,000 m

*Hinweis: Zulage für Bogen auf die zuvor beschriebene Ummantelung*
Zulage für Bogen auf die zuvor beschriebene Ummantelung.

**1.5.36 Zulage Bogen DN 20**
Zulage für Bögen wie zuvor beschrieben, jedoch
Rohrabmessung  : DN 20

Liefern und fachgerecht aufbringen.
Menge: 1,000 St

**1.5.37 Zulage Bogen DN 32**
Zulage für Bögen wie zuvor beschrieben, jedoch
Rohrabmessung  : DN 32

Liefern und fachgerecht aufbringen.
Menge: 15,000 St

**1.5.38 Zulage Bogen DN 40**
Zulage für Bögen wie zuvor beschrieben, jedoch
Rohrabmessung  : DN 40

Liefern und fachgerecht aufbringen.
Menge: 2,000 St

*Hinweis: Zulage für T-Stück auf die zuvor beschriebene Ummantelung*
Zulage für T-Stück auf die zuvor beschriebene Ummantelung.

**1.5.39 Zulage T-Stück DN 20**
Zulage für T-Stück wie zuvor beschrieben, jedoch
Rohrabmessung  : DN 20

Liefern und fachgerecht aufbringen.
Menge: 1,000 St

**1.5.40 Zulage T-Stück DN 25**
Zulage für T-Stück wie zuvor beschrieben, jedoch
Rohrabmessung  : DN 25

Liefern und fachgerecht aufbringen.
Menge: 1,000 St

**1.5.41 Zulage T-Stück DN 32**
Zulage für T-Stück wie zuvor beschrieben, jedoch
Rohrabmessung  : DN 32

Liefern und fachgerecht aufbringen.
Menge: 3,000 St

**1.5.42 Zulage T-Stück DN 40**
Zulage für T-Stück wie zuvor beschrieben, jedoch
Rohrabmessung  : DN 40

Liefern und fachgerecht aufbringen.
Menge: 4,000 St

*Hinweis: Zulage für Endstellen auf die zuvor beschriebene Ummantelung*
Zulage für Endstellen auf die zuvor beschriebene Ummantelung.

**1.5.43 Zulage Endstellen DN 15**
Zulage für Endstellen wie zuvor beschrieben, jedoch
Rohrabmessung  : DN 15

Einschließlich Endmanschettenband.

Liefern und fachgerecht aufbringen.
Menge: 6,000 St

**1.5.44 Zulage Endstellen DN 20**
Zulage für Endstellen wie zuvor beschrieben, jedoch
Rohrabmessung  : DN 20

Einschließlich Endmanschettenband.

Liefern und fachgerecht aufbringen.
Menge: 10,000 St

**1.5.45 Zulage Endstellen DN 32**
Zulage für Endstellen wie zuvor beschrieben, jedoch
Rohrabmessung  : DN 32

Einschließlich Endmanschettenband.

Liefern und fachgerecht aufbringen.
Menge: 15,000 St

**1.5.46 Zulage Endstellen DN 40**
Zulage für Endstellen wie zuvor beschrieben, jedoch
Rohrabmessung  : DN 40

Einschließlich Endmanschettenband.

Liefern und fachgerecht aufbringen.
Menge: 6,000 St

*Hinweis: Zulage für Rohrbefestigung auf die zuvor beschriebene Ummantelung.*

**1.5.47 Zulage Rohrbefestigung DN 15**
Zulage für Rohrbefestigung wie zuvor beschrieben, jedoch
Rohrabmessung  : DN 15

Liefern und fachgerecht aufbringen.
Menge: 4,000 St

**1.5.48 Zulage Rohrbefestigung DN 20**
Zulage für Rohrbefestigung wie zuvor beschrieben, jedoch
Rohrabmessung  : DN 20

Liefern und fachgerecht aufbringen.
Menge: 4,000 St

**1.5.49 Zulage Rohrbefestigung DN 32**
Zulage für Rohrbefestigung wie zuvor beschrieben, jedoch
Rohrabmessung  : DN 32

Liefern und fachgerecht aufbringen.
Menge: 15,000 St

**1.5.50 Zulage Rohrbefestigung DN 40**
Zulage für Rohrbefestigung wie zuvor beschrieben, jedoch
Rohrabmessung  : DN 40

Liefern und fachgerecht aufbringen.
Menge: 3,000 St

#### 1.6 Installationsblöcke, Sanitärzellen

*Hinweis: Montageelemente (Beschreibung)*
Montageelemente (Beschreibung)

Die Montageelemente sind variabel einsetzbare und selbsttragend. Sie können in einer Installationstrennwand (Metall- oder Holzständerwand) oder in einer Vorwandinstallation (Vorsatzschale) im Trockenbau eingesetzt werden. Sie dienen zur Aufnahme von verschiedensten Sanitärausstattungsgegenständen (z.B. Wand-WC, Waschtisch, Bidet, usw.).
Die Montageelemente sind in einer Systemwand einsetzbar und erfüllen damit als Bestandteil des Komplettsystems die Anforderungen an den baulichen Brand-, Schall- und Feuchteschutz und die Statik. Installationstrennwände sind nach DIN 18 183 "Montagewände aus Gipskartonplatten" auszuführen. Die Montage der Montageelemente erfolgt über zwei Befestigungspunkte am Boden sowie durch jeweils 3-fache seitliche Verschraubung mit Selbstbohrschrauben am Ständerwerk.

Bei der Vorwandinstallation sind die Elemente vor einer gemauerten/betonierten Wand oder Ständerwand nach DIN 18 183 mit dem Bausatz für Vorwandmontage zu montieren. Die Montage der Montageelemente erfolgt über zwei Befestigungspunkte am Boden und zwei Befestigungspunkten zur Rückwand.

Für die barrierefreie Badraumgestaltung sind die dafür vorgesehenen Montageelemente zu verwenden.
Das Elemente erfüllt die Standard-Anforderungen des Schallschutzes nach DIN 4109 sowie teilweise die erhöhten Anforderungen nach DIN 4109, Beiblatt 2 und VDI 4100.
Die Beplankung muss mindestens 18 mm einlagig oder 2 x 12,5 mm zweilagig direkt auf den Montageelementen erfolgen und muss vollflächig auf dem Montageelement aufliegen.
Die Verarbeitung und Montage ist nach den herstellerspezifischen Vorschriften, den anerkannten Regeln der Technik sowie unter Einhaltung einschlägiger Normen durchzuführen.
Für das ausgeschriebene Produkt liegt eine Haftungsübernahmevereinbarung zwischen dem Hersteller und dem ZVSHK bzw. dem BTGA vor.

Verwendungszweck
-  zum Einbau in teilhoher oder raumhoher Vorwandinstallation
-  zum Einbau in raumhoher Installationswand
-  zum Einbau in Systemwand

Eigenschaften
-  Trockenbauelement
-  selbsttragend
-  Rahmen pulverbeschichtet
-  Rahmen mit Löchern ø 9 mm für Befestigung im
  Holzständerbau
-  Fußstützen mit cm-Raster-Markierung, rutschsicher,
  höhenverstellbar, verzinkt
-  Fußplatte drehbar, für den Einbau in UW50 und UW75 Profile

Angeboten wird

Fabrikat  : '........................................'
  (Zwingend auszufüllen!)

Typ  : '........................................'
  (Zwingend auszufüllen!)

**1.6.1 Waschtisch Montageelement 112 cm für Einlocharmatur**
Waschtisch Montageelement 112 cm für Einlocharmatur
Montageelement wie vorher beschrieben, jedoch
Waschtisch Montageelement 112 cm für Einlocharmatur, Waschtisch Befestigungsabstand 5-38 cm, Armaturenanschlussplatte höhen- und tiefenverstellbar, Befestigung für Abgangsbogen höhenverstellbar.

Lieferumfang
-  PE Abgangsbogen, ø 50mm
-  Gummidichtung D44/32mm
-  2 Gewindestangen ø 10 für Keramikbefestigung
-  Befestigungsmaterial

Maße (BxH)  : ca. 500 x 1120 mm
Installationsort  : Leichtbauständerwand / vor Massivwand

Einschl. aller Klein- und Befestigungsmaterialien aus korrosionsfreien Material liefern und betriebsfertig montieren.
Menge: 6,000 St

**1.6.2 Wand-WC Montageelement 112 cm mit UP-Spülkasten**
Wand-WC Montageelement 112 cm mit UP-Spülkasten
Montageelement wie vorher beschrieben, jedoch
Wand-WC Montageelement 112 cm mit UP-Spülkasten, Keramikbefestigungen M 12, Befestigungsabstand 18 cm oder 23 cm, Wand-WC-Bogen tiefenverstellbar in 8 Positionen, Verstellbereich 45 mm, Befestigung schallgedämmt, UP-Spülkasten mit Betätigung von vorne, 25 Jahre Ersatzteilsicherheit, UP-Spülkasten für werkzeuglose Montage und werkzeuglose Servicearbeiten, UP-Spülkasten schwitzwassergedämmt, Bauschutz für Serviceöffnung werkzeuglos montierbar und  werkzeuglos ablängbar, Spülmenge einstellbar, bei Werkseinstellung sofortiges Nachspülen möglich, Wasseranschluss hinten/oben in der Mitte, Verbindungsschlauch zum Eckventil werkzeuglos verschraubbar, Drückerstangen schallgedämmt, werkzeuglose Schnelleinstellung, 2-Mengen-Spülung, 1-Mengen-Spülung oder Spül-Stopp-Spülung je nach Betätigungsplatte.

 Lieferumfang
-  universeller Wasseranschluss R1/2" mit integriertem  Eckventil und Handrad
-  Leerrohr Wasserzuleitung AquaClean
-  Schutzstopfen
-  2 Gewindestangen ø12 für Keramikbefestigung
-  PE Anschlussgarnitur, ø 90mm
-  PE Wand-WC-Bogen, ø 90 mm
-  PE Übergangsstück, ø 90/110mm
-  Befestigungsmaterial

Maße (BxH)  : ca. 500 x 1120 mm
Installationsort  : Leichtbauständerwand / vor Massivwand

Einschl. aller Klein- und Befestigungsmaterialien aus korrosionsfreiem Material liefern und betriebsfertig montieren.
Menge: 7,000 St

**1.6.3 Wand-WC Montageelement 112 cm mit UP-Spülkasten barrierefrei**
Wand-WC Montageelement 112 cm mit UP-Spülkasten barrierefrei
Montageelement wie vorher beschrieben, jedoch
Wand-WC Montageelement 112 cm mit UP-Spülkasten barrierefrei für SH Griffe, für barrierefreies Bauen, zum Befestigen von Stütz- und Haltegriffen, für Wand-WCs mit verlängerter Ausladung bis 70 cm, Keramikbefestigungen M 12, Befestigungsabstand 18 cm oder 23 cm, Montagehöhe des WC in der Rohbauphase einstellbar, 41 - 46 cm, Wand-WC-Bogen tiefenverstellbar in 8 Positionen, Verstellbereich 45 mm, Befestigung schallgedämmt, UP-Spülkasten mit Betätigung von vorne, 25 Jahre Ersatzteilsicherheit, UP-Spülkasten für werkzeuglose Montage und werkzeuglose Servicearbeiten, UP-Spülkasten schwitzwassergedämmt, Bauschutz für Serviceöffnung werkzeuglos montierbar und  werkzeuglos ablängbar, Spülmenge einstellbar, bei Werkseinstellung sofortiges Nachspülen möglich, Wasseranschluss hinten/oben in der Mitte, Verbindungsschlauch zum Eckventil werkzeuglos verschraubbar, Drückerstangen schallgedämmt, werkzeuglose Schnelleinstellung, 2-Mengen-Spülung, 1-Mengen-Spülung oder Spül-Stopp-Spülung je nach Betätigungsplatte.

 Lieferumfang
-  Universeller Wasseranschluss R1/2" mit integriertem  Eckventil und Handrad
-  Leerrohr Wasserzuleitung AquaClean
-  Schutzstopfen
-  2 Gewindestangen ø12 für Keramikbefestigung
-  PE Anschlussgarnitur, ø 90mm
-  PE Wand-WC-Bogen, ø 90 mm
-  PE Übergangsstück, ø 90/110mm
-  2 Gewindestangen M 12 für Keramikbefestigung
-  Befestigungsmaterial

Maße (BxH)  : ca. 880 x 1120 mm
Installationsort  : Leichtbauständerwand / vor Massivwand

Einschl. aller Klein- und Befestigungsmaterialien aus korrosionsfreiem Material liefern und betriebsfertig montieren.
Menge: 1,000 St

**1.6.4 Waschtisch Montageelement 112 cm mit UP-Sifon barrierefrei**
Waschtisch Montageelement 112 cm mit UP-Sifon barrierefrei
Montageelement wie vorher beschrieben, jedoch
Waschtisch Montageelement 112 cm mit UP-Sifon barrierefrei, für barrierefreies Bauen, Befestigungsabstand Waschtisch 5–38 cm, UP-Geruchsverschluss mit optimaler Strömungsführung und hoher, Selbstreinigungsfähigkeit, UP-Geruchsverschluss bei Fertigmontage +/- 3 cm höhenverstellbar, Befestigung für Anschlussbogen höhenverstellbar und schallgedämmt.

Lieferumfang
-  Bauschutz
-  2 Gewindestangen M10
-  Bauschutz mit Deckel, für UP-Gehäuse
-  Befestigungsmaterial

Maße (BxH)  : ca. 500 x 1120 mm
Installationsort  : Leichtbauständerwand / vor Massivwand

Einschl. aller Klein- und Befestigungsmaterialien aus korrosionsfreien Material liefern und betriebsfertig montieren.
Menge: 1,000 St

**1.6.5 Urinal Montageelement 112 cm Universal**
Urinal Montageelement 112 cm Universal
Montageelement wie vorher beschrieben, jedoch
Urinal Montageelement 112 cm Universal, Elementhöhe auf Urinal anpassbar, 112–130 cm, Universelles UP-Gehäuse für Urinalsteuerungen, Befestigung für Zulauf D 32 mm höhenverstellbar, Befestigung für Anschlussbogen höhenverstellbar und schallgedämmt, Urinalbefestigungen M8, breiten- und höhenverstellbar.
Lieferumfang:
- Anschlusswinkel R 1/2
- Bauschutz mit Deckel
- Verbindungsrohr zwischen Zulauf D 32 mm und Urinal, mit Dichtung
  auf Urinal
- Schutzstopfen
- Anschlussbogen aus PE-HD, D 63 / 50 mm
- Schutzkappe
- Dichtung D 57 / 50 mm
- Urinalgeruchsverschluss D 50 mm, mit Dichtung auf Urinal
- 2 Gewindestangen M8
- Befestigungsmaterial
Maße (BxH)  : ca. 500 x 1120 mm
Installationsort  : Leichtbauständerwand / vor Massivwand

Einschl. aller Klein- und Befestigungsmaterialien aus korrosionsfreiem Material liefern und betriebsfertig montieren.
Menge: 3,000 St

**1.6.6 Ausgussbecken Montageelement 130 cm für AP-Wandarmatur**
Montageelement für Ausgussbecken mit Aufputz-Wandarmatur sonst wie vorher beschrieben, jedoch:

Eigenschaften
-  Befestigung für Anschlussbogen höhenverstellbar und schallgedämmt
-  Traverse für Armatur höhen- und tiefenverstellbar
-  Montageplatte aus Furnierholz wassefest verleimt; Formaldehydabgabe
  Klasse A nach DIN EN 1084 bzw. Klasse E1 nach DIN EN 13936
-  Waschtisch Befestigungsabstand 5 - 38 cm
-  Armaturenanschlussplatte höhen- und tiefenverstellbar
-  Befestigung für Abgangsbogen höhenverstellbar

Lieferumfang
-  2x universelle Wasseranschlüsse R1/2" mit Dämmunterlage
-  PE Abgangsbogen DN 50 mit Gummidichtung auf 50/40 mm
-  Befestigungsmaterial

Maße (BxH)  : ca. 500 x 1300 mm
Installationsort  : Leichtbauständerwand / vor Massivwand

Liefern und betriebsfertig montieren.
Menge: 3,000 St

**1.6.7 Montageelement Wandanker-Set**
Montageelement Wandanker-Set
Bausatz für Vorwandmontage, zum Befestigen von Montageelementen vor Trockenbau- und Massivwänden, zum Befestigen der Beplankung bei teilhohen Vorwandinstallationen, von vorne stufenlos tiefenverstellbar, mit Schnellvoreinstellung, Wandanschluss 360° drehbar.

Lieferumfang
- 2 Beplankungsauflagen steckbar
- 4 Sicherungsmuttern
- Befestigungsmaterial

Einschl. aller Klein- und Befestigungsmaterialien aus korrosionsfreiem Material liefern und betriebsfertig montieren.
Menge: 22,000 St

**1.6.8 Traversenelement für Wandarmaturen**
Traversenelement für Wandarmaturen Aufputz-Armatur
zum Einbau in teil- oder raumhoher Vorwandinstallation, Traverse verzinkt, Traverse in Breite anpassbar, Wasseranschlüsse horizontal, stufenlos verstellbar.

Lieferumfang
- 2 Schalldämmunterlagen
- 2 Dämmhülsen
- Befestigungsmaterial

Abmessung  : ca. 500 x 280 mm

Einschl. aller Klein- und Befestigungsmaterialien aus korrosionsfreien Material liefern und betriebsfertig montieren.
Menge: 2,000 St

**1.6.9 WC-Steuerung mit elektronischer Spülauslösung Netzbetrieb**
WC-Steuerung mit elektronischer Spülauslösung
passend zum zuvor beschriebenen Wand-WC Montageelement barrierefrei.

WC-Steuerung mit elektronischer Spülauslösung, Netzbetrieb, 2-Mengen-Spülung, für Funktaster, für Spülkästen, zur manuellen Fernauslösung von UP-Spülkästen über Funktaster, zum Auslösen einer 2-Mengen-Spülung
Spülauslösung über Funktaster, drahtlos, 2-Mengen-Spülung über Funktaster auslösbar, 1-Mengen-Spülung über Betätigungsplatte auslösbar, Funktionen mit App einstellbar und abfragbar.

Nennspannung (V)  : 85-240 V AC
Netzfrequenz (Hz)  : 50-60 Hz
Betriebsspannung (V)  : 4,1 V DC
Funkfrequenz (MHz)  : 868,4 MHz
Funkreichweite (m)  : min. 10 m
Intervallspülung
Einstellbereich(h)  : min. 1-168 h
zusätzlicher Lieferumfang
- Befestigungsrahmen
- Drückerstange
- Schutzplatte
- Lagerbock mit Servomotor und Hebevorrichtung, vormontiert
- Elektrische Steuerung
- Befestigungsmaterial

Zubehör:

1 Stück Rohbauset bestehend aus:
Deckel für UP-Dose, UP-Dose für Bohrloch ø 76 mm, Leerrohr min. 2 m, Rohreinführung und 2 Sicherungsclip.

Einschließlich Zubehör liefern und betriebsfertig montieren.
Menge: 1,000 St

**1.6.10 Betätigungsplatten für 2-Mengen-Spülkasten Edelstahl verschraubbar**
Betätigungsplatten für 2-Mengen-Spülkasten Edelstahl verschraubbar
Passend zum angebotenen UP-Spülkasten barrierefrei, für Spül-Stopp-Spülung, verschraubbar, Betätigung von vorne, Drückerstangen schallgedämmt.
Bestehend aus:
- Befestigungsrahmen
- 2 Distanzbolzen
- Drückerstange
- Unterbrechungshebel
- Set Schraube
- Betätigungsplatte mit einer Taste

Betätigungskraft  : < 20 N
Werkstoff Abdeckplatte  : Edelstahl

Liefern und montieren.
Menge: 8,000 St

**1.6.11 Urinal-IR-Steuerung. mit elektronischer Spülauslösung Netzbetrieb Edelstahl**
Urinal-IR-Steuerung. mit elektronischer Spülauslösung Netzbetrieb
passend für zuvor beschriebenes Urinal Montageelement, zur automatischen Spülauslösung von Urinalen, Spülmenge über Drosselschraube bis auf 0,5 l pro Spülung reduzierbar, Intervallspülung einstellbar, Dynamische Spülzeitanpassung, Ventilschließfunktion bei Netzausfall, Funktionen mit App einstellbar und abfragbar.
Berechnungsdurchfluss (l/s)  : ca. 0.22 l/s
Betriebsspannung (V)  : 4.5 V DC
Fließdruck (kPa)  : ca. 100-800 kPa
Intervallspülung
Einstellbereich  : min. 1-168 h
Intervallspülzeit
Einstellbereich  : min. 3-180 s
Leistungsaufnahme (W)  : < 0.5 W
Maximaler Prüfdruck
Luft / Inertgas (kPa)  : min. 300 kPa
Maximaler Prüfdruck
Wasser (kPa)  : min. 1600 kPa
Mindestfließdruck für
Berechnungsdurchfluss (kPa)  : ca. 100 kPa
Nennspannung (V)  : 110-240 V AC
Netzfrequenz (Hz)  : 50-60 Hz
Schutzart  : min. IP45
Spülzeit Einstellbereich (s)  : min. 1-15 s
Lieferumfang:
- Abdeckplatte mit Urinal-Fenster
- Infrarotsteuerung
- Befestigungsrahmen
- Magnetventil
- Netzteil
- Befestigungsmaterial
Werkstoff Abdeckplatte  : Edelstahl

Liefern und betriebsfertig montieren.
Menge: 3,000 St

**1.6.12 Fertigset WT-Element für UP-Geruchsverschluss**
Fertigset für WT-Element für UP-Geruchsverschluss
passend für zuvor beschriebenes Waschtisch Montageelement mit UP- Geruchsverschluss, Abdeckplatte bei Fertigmontage +/-3cm höhenverstellbar, Abdeckplatte individuell drehbar, Befestigung ohne Schrauben

Lieferumfang
- Abgangsbogen 32 mm mit Überwurfmutter
- Abdeckplatte
- Flachdichtung
- Dichtung 40/32 mm

Farbe  : Glanzverchromt

Liefern und betriebsfertig montieren.
Menge: 1,000 St

*Hinweis: OSB Platten (Beschreibung)*
OSB Platte (Beschreibung)

nach DIN EN 300 zur Befestigung von Montageelementen, Rohrleitungen etc. in Leichtbauwänden.
Grobspanplatten, formaldehydfrei, umweltfreundlich mit hohe Formstabilität und Homogenität.
Feuchtebereich  : OSB 3
Plattenstärke  : mind. 25 mm

Alle erforderlichen Befestigungsmaterialien wie Schrauben etc. und der Zuschnitt ist mit einzukalkulieren.

**1.6.13 OSB Platten bis 30 cm x 30 cm x 2,5 cm**
OSB Platten wie zuvor beschrieben, jedoch
Plattengröße  : bis 30 cm x 30 cm

Komplett liefern, zuschneiden und fachgerecht montieren.
Menge: 44,000 St

#### 1.7 Sanitäre Einrichtungsgegenstände

**1.7.1 Duschpaneel Selbstschluss-Eingriffmischer aus Edelstahl**
Duschpaneel
aus Edelstahl für Aufputzmontage mit Selbstschluss-Eingriffmischer DN 15 und Anschlussstutzen für Duschkopf. Selbstschluss-Mischkartusche, hydraulisch gesteuert, wartungsarm und stagnationsfrei, mit Keramikscheibentechnik, selbsttätig schließend, fließdruckunabhängig durch mediengetrennte Bauart. Fließzeit stufenlos einstellbar. Mit einstellbarem und verdrehsicherem Temperaturanschlag. Zum Anschluss an Warm- und Kaltwasser.
Ganzmetallausführung, sichtbare Teile poliert verchromt. Anschlussstutzen für Duschkopf DN 15 mit vormontiertem Durchflussmengenregler. Gehäuse aus Edelstahl mit erhabener Funktionsfläche und Abdeckkappen aus Kunststoff.
Anschlussschläuche mit absperrbaren Wassermengenregulierungen mit Rückflussverhinderer und Sieb.
Ausführung mit automatischer Brauserohrentleerung.

Gehäuseabmessung  : ca. 235 x 1160 x 90 mm (B x H x T)
Mindestfließdruck  : 1,5 bar
Volumenstrom  : ca. 9,0 l/min bei 3 bar Fließdruck
Fließzeit bei 38 °C  : 5-35 s (mit Duschkopf 12 l/min)

Anschlussstutzen f. Duschkopf  : DN 15

Zubehör:

1 Stück Duschkopf
mit stufenlos winkelverstellbarem Kunststoffstrahlboden 13° - 23°, Antikalk-System und geringer Aerosolbildung.

Nennweite  : DN 15
Durchmesser  : ca. 26 mm
Material  : Messing
Oberflächenmaterial  : Chrom

1 Stück Duschgelschale
aus Kunststoff, zur Einsteck-Montage an Duschpaneele.

Abmessungen  : ca. 225 x 153 x 89 mm

Einschließlich Zubehör liefern und betriebsfertig montieren.
Menge: 2,000 St

**1.7.2 Einhebel-Standbatterie**
Einhebel-Standbatterie
als Standbatterie DN 15 für Waschanlagen. Mischkartusche mit Keramikscheibentechnik und einstellbarem, verdrehsicheren Temperaturanschlag. Zum Anschluss an Warm- und Kaltwasser mittels Schläuchen inklusive Sieben. Ganzmetallausführung, Messing poliert verchromt. Diebstahlhemmender Luftsprudler, mit integriertem Durchflussmengenregler 5,0 l/min.

Ausladung  : 125 mm

Zubehör:
1 Stück Verdrehsicherung

Liefern und betriebsfertig montieren.
Menge: 4,000 St

**1.7.3 Selbstschluss-Standventil DN 15 hydraulisch selbstschließend**
Selbstschluss-Standventil
DN 15 für Waschanlagen, Selbstschlusskartusche, hydraulisch gesteuert, wartungsarm und stagnationsfrei, mit Keramikscheibentechnik, selbsttätig schließend, fließdruckunabhängig durch mediengetrennte Bauart, Fließzeit stufenlos einstellbar, zum Anschluss an vorgemischtes Warmwasser oder Kaltwasser mittels Schlauch inklusive Siebdichtung, Ganzmetallausführung, Messing poliert verchromt. Luftsprudler mit integriertem Durchflussmengenregler 3,0 l/min.

Funktionsprinzip  : hydraulisch selbstschließend
Nennweite  : DN 15
Anschlussgröße  : G 3/8
Schließmechanismus  : Oberteil keramisch
Material Armatur  : Messing
maximale Fließzeit  : 35 Sekunden
Mindestfließdruck  : 0.5 bar
minimale Fließzeit  : 5 Sekunden
Ausladung des Auslaufs  : ca. 125 mm
Oberflächen Armatur  : verchromt

Zubehör:
1 Stück Verdrehsicherung

Liefern und betriebsfertig montieren.
Menge: 2,000 St

**1.7.4 Standbatterie opto-elektronisch gesteuert DN 15 mit UP-Netzteil**
Standbatterie
für Waschanlagen, opto-elektronisch gesteuert.
Zum Anschluss an Warm- und Kaltwasser mittels Schläuchen mit integrierten Rückflussverhinderern und Sieben.
Steuerelektronik, Magnetventilkartusche und Sensor im Ganzmetallgehäuse, Messing poliert verchromt. Temperaturwahlhebel mit einstellbarem, verdrehsicherem Temperaturanschlag sowie Verschlussblende für verdeckte Mischeinrichtung. Luftsprudler mit integriertem Durchflussmengenregler.
Mit Möglichkeit der Parametrierung und Kommunikation über optionale bidirektionale Fernbedienung.

Mit Wandeinbau-Netzteil.
Integrierte Steuerfunktionen:
- Hygienespülung (30 Sekunden), 24 Stunden nach letzter Betätigung
- Sicherheitsabschaltung bei Dauerreflexion
- Speicherung von Statistikdaten
Zusatzfunktionen über optionale bidirektionale Fernbedienung:
- Einstellung Intervallzeit (1 - 255 Stunden) und Spülzeit (1 - 255 Sekunden) für Hygienespülung
- Deaktivierung der Hygienespülung
- Statistikdaten anzeigen, speichern und übertragen auf PC
Ausladung  : 125 mm
Auslaufhöhe  : 100 mm
Strahlwinkel  : 25°
Mindestfließdruck  : 1,0 bar
Volumenstrom  : 3,0 l/min bei 3 bar Fließdruck
Anschlussspannung  :  100 - 240 V AC, 50 - 60 Hz
Leistungsaufnahme  : 1,5 W
Schutzart  :  IP59K

Zubehör:
1 Stück Verdrehsicherung

Einschließlich Zubehör liefern und betriebsfertig montieren.
Menge: 1,000 St

**1.7.5 Schwenkventil DN 15 kurzer Auslauf 120 mm**
Schwenkventil DN 15 kurzer Auslauf 120 mm
Wandmontage, Auslaufverschraubung G 3/4", Messing verchromt
mit schwenkbarem Rohrauslauf 360 Grad, mit Fettkammer-Oberteil, geschlossenes Betätigungselement.
Ausladung  : max. 225 mm
Auslaufhöhe  : max. 165 mm
Luftsprudler  : M22 x 1
Durchflussklasse  : A
Gewindeanschluss  : G 1/2"
Abgang  : G 3/4" unten
Griffmarkierung  : blau
Oberfläche  : chrom

Zubehör:
1 Stück Auslauf kurz Baulänge 120 mm

Liefern und betriebsfertig montieren.
Menge: 3,000 St

**1.7.6 Durchlauferhitzer elektronisch 3,5kW/230V**
Durchlauferhitzer elektronisch 3,5kW/230V
Kleindurchlauferhitzer elektronisch geregelt, druckfeste Bauart, Blankdraht-Heizsystem mit auswechselbare Heizkartusche, steckerfertig, ⅜" Anschlüsse, IP 2.5. Sensortaste zur Einstellung der maximalen Auslauftemperatur.

Spannung  : 230 V
Anschluss  : steckerfertig
Warmwasserleistung  : min. 2,0 l/min ca.40°C
Einschaltwassermenge  : max. 1,2 l/min
Maße Gerät (HxBxT)  : ca. 135 x 186 x 87 mm

Leistung  : 3,5 kW

Liefern und betriebsfertig montieren.
Menge: 3,000 St

**1.7.7 Durchlauferhitzer elektronisch 18kW/400V**
Durchlauferhitzer elektronisch 18kW/400V
elektronisch geregelt für konstante Warmwassertemperaturen, Ein-Tasten-Bedienfeld mit unterschiedlich farbigen LED zur Einstellung der möglichen Solltemperaturen 35 °C, 38 °C, 42 °C, 48 °C und 55 °C, Blankwiderstand-Heizsystem, doppeltes Sicherheitssystem, System für Einstellung der maximalen Leistungsaufnahme, variable Elektroanschlussmöglichkeit, frei zugänglicher Anschlussraum ½" für Aufputz- und Unterputzinstallation. IP 25.

Spannung  : 400 Volt
Anschluss  : Festanschluss
Warmwasserleistung  : min 9,2 l/min ca.40°C
Einschaltwassermenge  : max. 1,5 l/min
Maße Gerät (HxBxT)  : ca. 468 x 238 x 96 mm

Leistung  : 18 kW

Liefern und betriebsfertig montieren.
Menge: 2,000 St

**1.7.8 Durchlauferhitzer elektronisch 11kW 400V (Untertischgerät)**
Durchlauferhitzer
elektronisch geregelt, als Untertischgerät, Temperatureinstellung 20°C bis 60°C,
Blankwiderstand-Heizsystem, druckfeste Bauart, geeignet zur Nacherwärmung von vorerwärmtem Wasser. System für Einstellung der maximalen Leistungsaufnahme, mit Netzleitung, außenliegende Wasseranschlüsse 3/8" für druckfeste oder drucklose Installation direkt an die Armatur, IP24.

Spannung  : 400 Volt
Anschluss  : Festanschluss
Warmwasserleist.  : min. 5,8 l/min ca.45°C
Einschaltwasserm.  : max. 2,0 l/min
Maße Gerät (HxBxT)  : ca. 294 x 180 x 110 mm

Leistung  : 11 kW

Zubehör:
1 Stück Flex Schlauch 300 mm lang mit Überwurfmuttern G 3/8

1 Stück T-Stück mit beweglicher Überwurfmutter G 3/8 IG verchromt

Liefern und betriebsfertig montieren.
Menge: 5,000 St

*Hinweis: Wandhänge-WC (Beschreibung)*
Wandhänge-WC (Beschreibung)

Wandhänge-WC nach DIN EN 997 6 A/C und DIN EN 38, im Einzelnen bestehend aus:

1 Stück  Wand-WC für Wandeinbauspülkasten oder Wandeinbaudruckspüler
  Tiefspül-WC, spülrandlos, 4,5/6 l,wandhängend.
  Mit Kunststoff-Spülverteiler für sichere Wasserführung.
  Ohne Spülrand, somit erhöhte Hygiene und keine schwer
  zugänglichen Stellen.

  Farbe  : Weiß
  Form  : rund
  Werkstoff  : Sanitärkeramik
1 Stück  WC-Sitz mit Deckel, Scharniere Messing verchromt mit
  Absenkautomatik, DIN 19516. Justierbare Chromscharniere,
  mit Madenschraube gesichert. Leichte Reinigung durch integrierte,
  leicht erhabene Sitzpuffer.

  Farbe  : Weiß
  Scharnier  : Messing verchromt
  Form  : weiche Deckelform
  Material  : Duroplast (Urochem)
  Befestigung  : von oben

1 Stück  Schallschutzset für Wand-WC

Einschl. aller Klein- und Befestigungsmaterialien liefern und montieren, sowie mit den Wasser- und Abwasserleitungen betriebsfertig verbinden.

**1.7.9 Tiefspül-Wandhänge-WC spülrandlos**
Tiefspül-Wandhänge-WC spülrandlos
mit Zubehör wie zuvor beschrieben, jedoch

Breite  : ca. 355 mm
Ausladung  : ca. 540 mm
Höhe  : ca. 410 mm
Bodenfreiheit  : ca. 70 mm
Zulauf  : hinten
Abgang  : hinten

Liefern und betriebsfertig montieren.
Menge: 7,000 St

*Hinweis: Waschtischeinrichtung (Beschreibung)*
Waschtischeinrichtung (Beschreibung)

Waschtischeinrichtung nach DIN EN 14688 CL 25, im einzelnen bestehend aus:

1 Stk  Waschtisch, eckig
  Modernes, eckiges Design, unterbaufähig, reinigungsoptimiert durch
  nach innen geneigte Beckenrandgestaltung, abgesenkte
  Hahnlochbank mit hygienischer, reinigungsfreundlicher Aufkantung
  zur Wand, zügiger Spritzwasserrücklauf durch leicht geneigte
  Ablagefläche.
  Hahnloch  : mittig
  Überlauf  : sichtbar
  Werkstoff  : Sanitärkeramik
  Farbe  : Weiß
1 Satz  Waschtisch-Befestigungssatz bestehend aus Stockschrauben,  Kunststoffunterlegscheiben, Metall-Unterlegscheiben, Muttern, Dübel
  und Abdeckkappe

1 Stk  Montagestreifen aus weißem Polyäthylenschaum, einseitig klebend,  zackenförmig gestanzt

2 Stk  Eckventil DN 15 (1/2" x 10 mm), verchromt, mit Schubrosette.

1 Stk  Schaftventil 1 1/4", mit Überlauf, mit Sieb, mit Profildichtung.
  Oberfläche  : verchromt

1 Stk  Röhrengeruchsverschluss in verchromter Ausführung 1 1/4" ohne
  Tropfwasseranschluss mit verstellbarem Tauchrohr und Schubrosette

Einschließlich Hahnverlängerungen, Rotguss nach Erfordernis.

Einschl. aller Klein- und Befestigungsmaterialien liefern und montieren, sowie mit den Wasser- und Abwasserleitungen betriebsfertig verbinden.

**1.7.10 Waschtischeinrichtung 600 x 480**
Waschtischeinrichtung mit Zubehör wie zuvor beschrieben, jedoch
Breite  : ca. 60 cm
Höhe  : ca. 19,5 cm
Tiefe  : ca. 48 cm
Liefern und betriebsfertig montieren.
Menge: 6,000 St

**1.7.11 Urinalbecken**
Urinalbecken ohne Deckel
im Einzelnen bestehend aus:

1 Stück  Urinalbecken, wandhängend, mit Spülrand,
  verdeckte Befestigung, Geruchsverschluss verdeckt.
  Für integrierte und UP-Urinalsteuerungen.
  Für Urinalinstallationen mit Zulauf von hinten und Abgang nach hinten.
  Zum Betrieb mit automatischer, wassersparender Spülung.

  Farbe  : Weiß
  Werkstoff  : Sanitärkeramik
  Breite  : ca. 36 cm
  Höhe  : ca. 61 cm
  Tiefe  : ca. 37 cm
  Zulauf  : hinten
  Abgang  : nach hinten

1 Stück  Einlaufverbinder für UP-Druckspüler

1 Stück  Absaugesiphon nach DIN 19545, Abgangsstutzen 50 mm,
  waagerecht

1 Stück  Montagestreifen aus weißem Polyäthylenschaum,
  einseitig klebend, zackenförmig gestanzt

1 Satz  Abdeckkappen für Wandbefestigungen, weiß

Einschl. aller Klein- und Befestigungsmaterialien liefern und montieren, sowie mit den Wasser- und Abwasserleitungen betriebsfertig verbinden.
Menge: 3,000 St

**1.7.12 Küchenanschluss**
Küchenanschluss, im Einzelnen bestehend aus:

1 Stück  Geräteanschlussventil verchromt bestehend aus DIN Eckventil und
  Geräteventil mit Kronengriff und Schlauchverschraubung .
  Geräteanschluss mit Rohrbelüfter und  Rückflussverhinderer als
  Sicherheitskombination HD nach DIN EN 1717.
  Wandanschluss mit langen Schubschaft und Schubrosette  ø54 mm,
  Geräuschklasse I nach DIN EN 4109.
  Größe  : 1/2" x 10 mm

1 Stück  Röhrengeruchsverschluss aus Kunststoff
  mit Schlauchanschluss für eine Spülmaschine; Abgang mit
  Ablaufbogen 45° drehbar.
  Größe  : 1 1/2" x 50 mm
  Flexible Abwasserschläuche sind nicht zulässig.

1 Stück  Kappe mit Dichtung 3/4"

Einschließlich Hahnverlängerungen, Rotguss nach Erfordernis.

Einschl. aller Klein- und Befestigungsmaterialien liefern und montieren, sowie mit den Wasser- und Abwasserleitungen betriebsfertig verbinden.
Menge: 5,000 St

**1.7.13 Küchenarmatur mit herausziehbarer Handbrause**
Küchenarmatur mit herausziehbarer Handbrause
Einhand-Spültischbatterie, 1/2" flacher Auslauf, Einlochmontage, Keramikkartusche mit integriertem Temperaturbegrenzer, herausziehbare Spülbrause mit Umstellung für Laminarstrahl/ Brausestrahl, automatische Rückstellung auf Laminarstrahl, variabel einstellbare Mengenbegrenzung
schwenkbarer Gussauslauf, Schwenkbereich 90° getrennte innenliegende Wasserwege, kein Kontakt mit Blei oder Nickel innerhalb der Armatur, flexible Anschlussschläuche, Befestigungsset aus Metall, Eigensicher gegen Rückfließen.

Maximaler Durchfluss (bei 3 bar)  : 10.5 l/min

Liefern und betriebsfertig montieren.
Menge: 5,000 St

*Hinweis: Ausgussbecken aus Stahl emailliert (Beschreibung)*
Ausgussbecken aus Stahl emailliert (Beschreibung)

Ausgussbecken, im Einzelnen bestehend aus:

1 Stück  Becken in rechteckiger Form  innen und außen glasiert, ohne
  Hahnloch und ohne Überlauf, Kunststoffumrandung als Kantenschutz.

  Farbe  : Weiß

1 Stück  Abstellrost aus Aluminium, matt passend zum vorgenannten Ausgussbecken

1 Stück  Befestigungssatz bestehend aus Likoschrauben verchromt mit
  Kunststoffrosetten, Dübel und Abdeckkappen.
  Farbe  : Weiß

1 Stück  Universalventil mit Sieb ohne Stopfen, Ventilunterteil aus Messing
  matt-vernickelt und Sieb aus Edelstahl passend zum Ausgussbecken.
  Größe  : 60 mm x 1 1/2"

1 Stück  Röhrengeruchsverschluss aus Kunststoff
  mit Schlauchanschluss für eine Waschmaschine; Abgang mit
  Ablaufbogen 45° drehbar.
  Größe  : 1 1/2" x 50 mm
  Flexible Abwasserschläuche sind nicht zulässig.

Vorstehend beschriebenes Ausgussbecken einschl. aller Klein- und Befestigungsmaterialien liefern und betriebsfertig montieren, sowie mit den Wasser- und Abwasserleitungen verbinden.

**1.7.14 Ausgussbecken aus Stahl 505 x 335 mm**
Ausgussbecken aus Stahl 505 x 335 mm

Ausgussbecken wie zuvor beschrieben, jedoch
Breite gesamt  : ca. 505 mm
Ausladung gesamt  : ca. 335 mm
Höhe gesamt  : ca. 360 mm
Breite Innenbecken  : ca. 433 mm
Ausladung Innenbecken  : ca. 295 mm
Tiefe Innenbecken  : ca. 165 mm
Abstand Mitte Ablauf / Wand  : ca. 95 mm

Liefern und betriebsfertig montieren.
Menge: 3,000 St

**1.7.15 Wand-WC für Reha/Medizin, barrierefrei**
Wand-WC für Reha/Medizin, barrierefrei,
im Einzelnen bestehend aus:

1 Stück  Tiefspül-WC besonders für die Benutzung durch
  Rollstuhlfahrer geeignet, entspricht der DIN 18040. Mit
  keramischer Fase zur Aufnahme der schrägen WC-Sitz
  Puffer gegen Verrutschen des WC-Sitzes,
  WC-Sitzbefestigung von außen zugänglich. Mit
  hygienisch vorteilhaften, geschlossenen Außenflächen
  und abgerundeten Ecken. Inkl. verdeckter Wandbefestigung. Ohne Spülrand. Inkl. verlängertem Spülrohr.
  Oberflächenrauheitswert nach DIN 4768-ISO 4287
  Ra < 0,01µm.
  Breite  : ca. 395 mm
  Ausladung  : ca. 700 mm
  Höhe  : ca. 340 mm
  Zulauf  : von hinten
  Abgang  : waagerecht
  Farbe  : Weiß

1 Stück  Klosettsitz ohne Deckel massive, stabile Ausführung aus
  Duroplast mit Absenkautomatik und Edelstahlscharnieren.
  Mit über dem WC übergreifendem Sitzring.
  Verbreiterte Ausführung für die verbreiterten WCs mit
  angenehm breiterer Sitzringfläche. Mit schrägen Puffern,
  die in die keramische Fase der WCs hineinragen und
  seitliches Verrutschen vermindern.
  Scharniere  : Befestigung von unten

1 Stück  Schallschutzset für Wand-WC

Einschl. aller Klein- und Befestigungsmaterialien liefern und montieren, sowie mit den Wasser- und Abwasserleitungen betriebsfertig verbinden.
Menge: 1,000 St

**1.7.16 Waschtischeinrichtung, barrierefrei**
Waschtisch, barrierefrei,
im Einzelnen bestehend aus:

1 Stück  Waschtisch, unterfahrbar, mit Hahnloch, ohne Überlauf.
  Ergonomisch geformte Vorderseite, eckiges Design,
  ergonomisch geformte Armauflagen, Becken mit zwei Ebenen,
  Becken flach, integrierte Griffmulde, Aufkantung für direkten
  Spiegelaufsatz. Zwei Wasserebenen im Innenbecken ermöglichen
  bei halber Befüllung die Ablage von Accessoires im Frontbereich

  Farbe  : Weiß
  Werkstoff  : Sanitärkeramik
  Breite  : ca. 55 cm
  Höhe  : ca. 15,5 cm
  Tiefe  : ca. 52,5 cm
  Breite Innenbecken  : ca. 42 cm
  Höhe Innenbecken  : ca. 10 cm
  Tiefe Innenbecken  : ca. 37,5 cm
  Mitte Ablauf bis
  Wand  : ca. 18,5 cm
  Tiefe Hahnlochbank  : ca. 12 cm

1 Stück  Waschtisch-Befestigungssatz bestehend aus Stockschrauben, Kunststoffunterlegscheiben, Metall-
  Unterlegscheiben, Muttern, Dübel und Abdeckkappe

1 Stück  Montagestreifen aus weißem Polyäthylenschaum,
  einseitig klebend, zackenförmig gestanzt

1 Stück  Eckventil DN 15 (1/2" x 10 mm), verchromt, mit Schubrosette.

Einschließlich Hahnverlängerungen, Rotguss nach Erfordernis.

Einschl. aller Klein- und Befestigungsmaterialien liefern und montieren, sowie mit den Wasser- und Abwasserleitungen betriebsfertig verbinden.
Menge: 1,000 St

**1.7.17 Rückenstütze Edelstahl für WC barrierefrei**
Rückenstütze Edelstahl für WC barrierefrei,
im Einzelnen bestehend aus:

1 Stück  Rückenstütze, gepolsterte Lehne mit beidseitig angebrachten,
  rechtwinklig gebogenen Befestigungsstangen, dient zum Abstützen
  des Rückens auf dem WC, mit durchgehendem, Montage an
  Stützklappgriffen oder Wandstützgriffen mit Wandplatte, bauseits
  verstellbar von ca. 670 bis 730 mm breite, ca. 220 mm hoch und
  ca. 150 mm tief, Rückenstütze ca. 350 mm breit, Stangendurchmesser ca. 33 mm, Rückenpolster aus schwarzem PUR, erfüllt die
  Anforderungen nach DIN 18040 und ÖNORM B1600/1601.
  Material  : Edelstahl

1 Stück  Befestigungssatz
  Befestigungsart für Wandstütz- und Stützklappgriffe. Zur Befestigung
  an Leichtbauwänden mit Hinterfütterung aus Schichtholzplatten.
  Bestehend aus:  2 Edelstahlsenkkopfschrauben Durchmesser
  ca. 10 x 95 mm.

Inkl. Klein- und Befestigungsmaterialien liefern und betriebsbereit montieren.
Menge: 1,000 St

**1.7.18 Stützklappgriff Edelstahl für WC barrierefrei (drehbar)**
Stützklappgriff Edelstahl für WC barrierefrei (drehbar),
im Einzelnen bestehend aus:

1 Stück  Stützklappgriff aus zwei parallele, übereinander angeordnete, durch
  einen Verbindungsbogen zusammengefügte Stangen. Dient zum
  Festhalten und Abstützen, mit  Wandplatte, kann nach oben und
  gebremst nach unten geklappt und in hoch geklappter Stellung nach
  links oder rechts zur Wand gedreht werden, Montage an der Wand mit
  wandspezifischem Befestigungsmaterial, CE-Kennzeichnung, Medizinprodukte Klasse 1 nach Richtlinie 93/42/ EWG, erfüllt die Anforderungen nach DIN 18040, ÖNORM B1600/1601 und SIA 500.

  Material  : Edelstahl
  Belastbarkeit  : bis 100 kg
  Ausladung  : min. 850 mm
  Höhe  : ca. 259 mm
  Breite  : ca. 78 mm
  Stangendurchmesser
  : ca. 33 mm

1 Stück  Befestigungsart für Wandstütz- und Stützklappgriffe.
  Zur Befestigung an Leichtbauwänden mit Hinterfütterung aus
  Schichtholzplatten. Bestehend aus:  2 Edelstahlsenkkopfschrauben  Durchmesser 10 x 95 mm.

Inkl. Klein- und Befestigungsmaterialien liefern und betriebsbereit montieren.
Menge: 2,000 St

**1.7.19 Aufrüstsatz WC-Spülauslösung (Funk)**
Aufrüstsatz WC-Spülauslösung (Funk)
WC-Spülauslösung (Funk) zur einfachen Montage und zum Aufrüsten an Stützklappgriffe; aus hochwertigem Polyamid.

Breite  : ca. 50 mm
Höhe  : ca. 68 mm
Länge  : ca. 105 mm
Sendefrequenz  : 868,4 MHz
Farbe  : Weiß

Liefern und betriebsfertig montieren.
Menge: 2,000 St

**1.7.20 Aufsatzrollenhalter**
Aufsatzrollenhalter
WC-Papierhalter, rechtwinklig angeordneter Aufsatzrollenhalter,
dient zur Nachrüstung am Stangensystem Durchmesser 33 mm, sowie an  Stützklappgriffen, leichte Montage, mit integrierter weicher, flexibler Rollenbremse, aus hochwertigem Polyamid.

Breite  : ca. 35 mm
Höhe  : ca. 131 mm
Tiefe  : ca. 136 mm
Farbe  : Weiß

Inkl. Klein- und Befestigungsmaterialien liefern und betriebsbereit montieren.
Menge: 2,000 St

**1.7.21 Versiegelung**
Versiegelung
In dieser Position sind alle Materialien für eine fachgerechte Versiegelung mit Sanitär-Silikon eines Sanitärobjekts einzukalkulieren.

Die Position gilt für alle vorgenannten Objekte und nachfolgend aufgeführten, soweit diese Objekte im Projekt vorhanden sind, wie z.B.:
- Urinale
- Waschtische
- Duschtasse
- Duschabtrennung
- WC- Einrichtung
- Bidet
- Ausgussbecken

Farbe  : Brillantweiß, Silbergrau

Die Farbe der Versiegelung ist mit dem Bauherren abzustimmen.

Liefern und fachgerecht ausführen.
Menge: 18,000 St

#### 1.8 Sanitär Accessoires (bauseits, nur Montagekosten)

**1.8.1 Montage bereitgestellter Accessoires**
Montage bereitgestellter Accessoires
Durch den AG bereitgestellte Seifen- und Desinfektionsmittelspender, Handtuchspender, Kleiderhaken, Papierrollenhalter, Bürstengarnituren etc. anzeichnen, bohren und montieren.

Einschließlich Rücksprache mit den Bauherren/Bauleitung zur Bestimmung der genauen Montagepositionen.

Fachgerecht ausführen.
Menge: 70,000 St

#### 1.9 Regie- und Nebenleistungen

*Hinweis: Lohnstunden (Beschreibung)*
Lohnstunden (Beschreibung)

einschließlich aller Zu- und Aufschläge für alle gesetzlichen, sozialen und freiwilligen Leistungen, Abgaben  usw. sowie mit den Zuschlägen für Überstunden, Schmutz-, Gefahr- und Wegegeld, Auslösung usw. Nur auf Anweisung der Bauüberwachung und mit täglich zu quittierenden Tagelohnzetteln für sonstige und nicht erfasste Leistungen, wenn diese nicht nach den Einheitspreisen des LV's abgerechnet werden können. Die angebotenen Stundensätze sind unter Beachtung der preisrechtlichen Vorschriften ermittelt und gelten unabhängig von der Anzahl der abzurechnenden Stunden.

Arbeiten im Stundenaufwand:
z. B. Sonderarbeiten bei Behinderung durch andere Gewerke.

**1.9.1 Stunden Servicemonteur**
Lohnstunden Servicemonteur,
sonst wie zuvor beschrieben.
Menge: 1,000 h

**1.9.2 Stunden Monteur**
Lohnstunden Monteur,
sonst wie zuvor beschrieben
Menge: 1,000 h

**1.9.3 Stunden Helfer / Azubi**
Lohnstunden Helfer / Azubi,
sonst wie zuvor beschrieben.
Falls keine Helfer / Azubi vorhanden, ist hier der höherwertige Mitarbeiter einzutragen.
Menge: 1,000 h

*Hinweis: Bohrung Holzständerwand (Beschreibung)*
Bohrung Holzständerwand (Beschreibung)

mit geeigneten Werkzeugen, an allen Bauteilen für Installationsdurchgänge nach Anweisung.

Die hierfür erforderlichen Geräte, Hilfsmittel, Werkzeuge etc. sind in dieser Position mit einzukalkulieren. Das Abtransportieren und die ordnungsgemäße Entsorgung des Abbruchmaterials ist in dieser Position mit zu berücksichtigen.

Komplett inkl. allem Zubehör liefern und fachgerecht ausführen

**1.9.4 Bohrung Holzständerwand bis 100 mm**
Kernbohrung, wie vorher beschrieben, jedoch
Durchmesser  : bis 100 mm
Wandaufbau  : 2 x Gipskarton ca. 12,5 mm,
  2 x OSB ca. 19,0 mm,
  Hohlraum/Dämmung bis 200 mm

Fachgerecht ausführen.
Menge: 15,000 St

**1.9.5 Montageplanung**
Montageplanung
Die ausführenden Firmen werden entsprechend § 3 (3) VOB/B aufgefordert, die Unterlagen auf Plausibilität, Vollständigkeit, sowie die Einhaltung der anerkannten Regeln der Technik und der gesetzlichen und behördlichen Bestimmungen, zu prüfen. Etwaige Bedenken gegen die Art der Ausführung sind rechtzeitig mitzuteilen.
Der Auftragnehmer hat in Eigenregie die komplette Montageplanung des Auftragnehmers zu erbringen.

Abstimmungen und Besprechungen basieren immer auf dem Planstand "Montageplanung des Auftragnehmers".

Vollständig erstellen.
Menge: 1,000 St

**1.9.6 Revisionsunterlagen in Papierform + Datenträger**
Revisionsunterlagen
Der Auftragnehmer hat in Eigenregie die komplette Revisionsplanung auf Basis der Montageplanung des Auftragnehmers zu erbringen.

Revisionsunterlagen in Papierform in Ordner/n angelegt.

Revisionsunterlagen, bestehend aus:
-  Inhaltsverzeichnis
-  Produktliste mit Herstellerangabe und Artikelnummern
-  Abnahme-, Einweisungs-, Inbetriebnahmeprotokoll, Prüfzeugnisse  und
  Fachunternehmerbescheinigungen (auch der Nachunternehmer)
  Protokoll über Nachbegehung und Mängelfreiheit
-  Montage-, Bedienungs- und Wartungsunterlagen der Hersteller
-  Prüfzeugnisse und Konformitätsbescheinigungen der sicherheitsrelevanten
  Produkte
-  Grundriss-, Schnitt- und Schemazeichnungen
-  Weiterhin sind Wartungsunterlagen entsprechend VOB Teil C in Ordnern
  anzulegen.

Zusätzlich sind sämtliche Revisionsunterlagen in digitaler Form auf CD oder USB-Stick  (PDF-Format, zusätzlich Zeichnungen im dwg-Format) den Revisionsunterlagen beizufügen.

Die Revisionsunterlagen sind spätestens 4 Wochen vor Einreichung der Schlussrechnung in digitaler Form  der Bauleitung zur Prüfung zu übersenden.
Nach Prüfung und Freigabe sind die Revisionsunterlagen in Ordner/n anzulegen und den Auftraggeber zu übergeben.

Vollständig erstellen und liefern.
Menge: 1,000 St

**1.9.7 Vervielfältigung Revisionsunterlagen**
Vervielfältigungen Revisionsunterlagen
Die vorbeschriebenen Revisionsunterlagen duplizieren und dem Auftraggeber  übergeben.

Fachgerecht ausführen.
Menge: 1,000 St

**1.9.8 Schaltschema**
Schaltschema
eingeschweißt (laminiert) zum Schutz vor Feuchtigkeit, auf Kunststoff - Trägerplatte 5 mm geklebt und an der Wand befestigt.
Größe  : bis 900 x 1.500 mm

Liefern und nach Angaben durch die Fachbauleitung vor Ort mit Befestigungsmaterialien montieren.
Menge: 1,000 St

**1.9.9 Trockene Dichtheits- und Belastungsprüfung (Trinkwasser)**
Trockene Dichtheits- und Belastungsprüfung (Trinkwasser)
Dichtheitsprüfung mit ölfreier Druckluft oder inerten Gasen, gemäß ZVSHK Merkblatt (Dichtheitsprüfungen von Trinkwasser- Installationen mit Druckluft, Inertgas oder Wasser) mit mindestens 150 hPa (150 mbar).
Nach Erreichen des Prüfdrucks muss bei einem Leitungsvolumen von bis zu 100 Liter die Prüfzeit mindestens 120 Minuten betragen. Bei Anlagen größer 100 Liter verlängert sich die Prüfzeit pro 100 Liter um jeweils 20 Minuten.
Belastungsprüfung mit maximal 0,3 MPa (3 bar) Prüfdruck bei Nennweiten bis DN 50 und maximal 0,1 MPa (1 bar) Prüfdruck bei Nennweiten größer DN 50. Nach Erreichen des Prüfdrucks muss die Prüfzeit mindestens 10 Minuten betragen.

Die Dichtheit der Anlage muss gegeben sein und ist zu bestätigen.
Über die erfolgreiche Druckprobe ist ein Protokoll zu erstellen und dem Betreiber zu übergeben.

Vollständig und fachgerecht ausführen.
Menge: 7,000 St

**1.9.10 Inbetriebnahme System Trinkwasser / Schmutzwasser**
Inbetriebnahme System Trinkwasser / Schmutzwasser
einschließlich aller mit dem Rohrnetz eingebauten Komponenten, Aggregate und Bauteile.
Das Trinkwasserleitungsnetz ist erst dann zu befüllen, wenn der Normalbetrieb unmittelbar bevorsteht bzw. alle automatischen Hygienespülstationen betriebsbereit sind.

Inbetriebnahme bestehend aus:
-  Füllen und Entlüften des gesamten Systems.
-  Spülen des gesamten Systems.
-  Inbetriebnahme aller Armaturen, Sanitärobjekte und Hygienespülstationen.
-  Inbetriebnahme Durchlauferhitzer einschl. Kontrolle Aufheizvorgang und
  Sicherheitsorgane.
-  Erstellung eines Spülprotokolls.
-  Funktionsprüfung der Anlage.
-  Erstellung eines Inbetriebnahme- / Einweisungsprotokolls mit nachfolgenden  Hinweisen:
      -  Hinweis über die Notwendigkeit der regelmäßigen Spülung des
  Wasserfilters
      -  Hinweis auf die Notwendigkeit eines regelmäßigen, vollständigen
  Wasserdurchsatz
      -  Gefahr einer mikrobiellen Belastung durch zu niedrige Temperaturen
  im Warmwasser und zu hohe Temperaturen im Kaltwasser
      -  Übergabe eines Wartungsplanes
  (Das Protokoll ist vom Betreiber gegenzeichnen zu lassen.)

Sämtliche hierfür erforderlichen  Geräte, Kleinteile, Kleinmaterialien und Koordinationen sind hierfür einzukalkulieren. Teilfüllungen der Anlage werden nicht gesondert vergütet. Diese Position gilt für das gesamte Bauvorhaben und kann nur einmal herangezogen werden.

Umfang Inbetriebnahme:
Hauswasserstation  : 1
Sicherheitstrennstation  : 1
Trinkwasserverteiler  : 1 (5 Abgänge)
WC-Anlagen  : 8
Urinal-Anlagen  : 3
Waschtischanlagen  : 6
Duschanlagen  : 2
Küchenanschlüsse  : 5
Durchlauferhitzer  : 10
Hygienespülstationen  : 4
Ausgussbecken  : 3
Waschmaschinenanschlüsse  : 1
Außenzapfstellen  : 2
Zapfhahn  : 1

Vollständig und fachgerecht ausführen.
Menge: 1,000 St

### 2 Wartungsangebot

#### 2.1 Wartungsangebot - KG 410 - Abwasser-, Wasser-, Gasanlagen

*Hinweis: Wartungsangebot (Beschreibung)*
Wartungsangebot

Zur Verlängerung des Gewährleistungszeitraums gemäß § 13 VOB/B, werden die Wartungs- und Inspektionsleistungen an den Errichter der technischen Anlagen vergeben. Zu diesem Zweck erfolgt die Beauftragung der Wartungs- und Instandhaltungsleistungen zeitgleich zur Beauftragung der Errichtung.

Objekt:
Quartierstreff
Westfaliastraße
44532 Lünen

1 Gegenstand der Leistung

Gegenstand der Leistung ist die Inspektion, Wartung und Störungsbeseitigung an der technischen Anlage des oben genannten Objektes nach den Vorgaben der Hersteller und der VDMA 24186.

2 Leistungen des Auftragnehmers

2.1
Dem AN werden die, in der Arbeitskarte in Anlehnung an die VDMA 24186 beschriebenen Leistungen übertragen. Die Arbeitskarte (Vertragsbestandteil) ist eine offene Word-Datei, die anlagenbezogen anzupassen ist. Die Datei wird dem AN elektronisch zur Verfügung gestellt.

2.2
Der AN hat ein Datenblatt auszufüllen, ggfls. zu aktualisieren und bei der ZGL zu hinterlegen. Das Datenblatt ist ebenfalls eine offene Word-Datei, die anlagenbezogen anzupassen ist. Die Datei wird dem AN elektronisch zur Verfügung gestellt.

3 Ausführung der Leistung

3.1
Der Auftragnehmer hat nach jeder Tätigkeit Art und Umfang der ausgeführten Leistungen einschließlich der eingebauten Teile in die Arbeitskarte einzutragen und die bei der Inspektion und/oder Wartung getroffenen Feststellungen über den Zustand der Anlage, auch über etwaige in absehbarer Zeit notwendig werdende Instandsetzungsarbeiten, in einem gesonderten Arbeitsbericht anzugeben.

3.2
Bei den besonders zu vergütenden Leistungen sind außerdem Zeitaufwand, Namen und Lohn- bzw. Berufsgruppen (z.B. Monteur) des eingesetzten Personals sowie verwendete Hilfs- und Betriebsstoffe anzugeben.

4 Pflichten des Auftragsnehmers

4.1
Die Leistungen sind so auszuführen, dass Betriebsbereitschaft und Sicherheit der Anlagen erhalten bleiben. Die allgemein anerkannten Regeln der Technik, die gesetzlichen Bestimmungen und Schutzvorschriften, insbesondere die Unfallverhütungsvorschriften, sind zu beachten. Der AN hat die Leistung mit seinem Betrieb zu erbringen. Er darf Teile der Leistung mit Zustimmung des AG an Nachunternehmer übertragen. Er ist verpflichtet, qualifizierte Fachkräfte einzusetzen.

4.2
Der AN ist verpflichtet, alle zur Erbringung der Leistungen benötigten Hilfsmittel (z.B. Messgeräte und Werkzeuge) und Hilfsstoffe (z.B. Schmier- und Reinigungsmittel) zu liefern bzw. zu stellen.

4.3
Erkennt oder vermutet der AN Mängel oder Schäden, die Betriebsbereitschaft oder Sicherheit der Anlage gefährden können, hat er sofort den AG zu benachrichtigen und erforderlichenfalls die Außerbetriebnahme der Anlage zu veranlassen.

4.4
Die Inspektions- / Wartungsarbeiten werden einmal jährlich in der ortsüblichen Arbeitszeit von 7.00 bis 16.00 Uhr durchgeführt, erstmalig 11 Monate nach der VOB-Abnahme durch den Bauherrn.

5 Haftung

Werden im Zusammenhang mit der Wartung und Instandsetzung Schäden an den Anlagen verursacht, hat der AN die Schäden zu beseitigen, wenn ihn oder seine Erfüllungsgehilfen Verschulden trifft. Werden im Zusammenhang mit der Wartung und Instandsetzung andere Schäden verursacht, hat der AN Ersatz zu leisten, wenn ihn oder seine Erfüllungsgehilfen Vorsatz oder grobe Fahrlässigkeit trifft.

6 Leistungsdauer / Kündigung

6.1
Die Wartung wird jährlich abgerufen während der Gewährleistungszeit.

6.2
Fristlose Kündigung ist nur aus wichtigem Grund möglich. Als wichtiger Grund gilt insbesondere, wenn

- die in der Arbeitskarte aufgeführte Anlage außer Betrieb genommen wird.
- der AN oder AG seine Vertragspflichten einmal vorsätzlich oder grob fahrlässig
  oder mehr als viermal fahrlässig verletzt hat.
- wenn der Betrieb des AN infolge wesentlicher Änderungen der Anlage nicht
  mehr auf die erforderlichen Wartungs- und Instandhaltungsarbeiten
  eingerichtet ist.

7 Vergütung

7.1
Für die in der Arbeitskarte aufgeführten Anlage wird nachstehende Jahrespauschale unter Zugrundelegung des zum Zeitpunkt des Entstehens der Steuer geltenden Umsatzsteuersatzes vereinbart:

für das 1. Jahr in Höhe von  gemäß Position 2.1.1

für das 2. Jahr in Höhe von  gemäß Position 2.1.2

für das 3. Jahr in Höhe von  gemäß Position 2.1.3

für das 4. Jahr in Höhe von  gemäß Position 2.1.4

Alle Preise verstehen sich inkl. Auslösung und der Anfahrtspauschale inkl. der KFZ- Kosten.  Die Preise sind Festpreise bis zur Beendigung des Vertrages.

7.2
Tarifliche Überstunden sowie Sonn- und Feiertagszuschläge werden nach dem gültigen Tarifvertrag berechnet.

**2.1.1 Wartungsvertrag 1. Jahr**
Wartungs- und Inspektionsleistung zu den zuvor beschriebenen Bedingungen für die in diesem Leistungsverzeichnis enthaltenen technischen Anlagen
Wartungsjahr  : 1. Jahr

Fachgerecht ausführen.
Menge: 1,000 St

**2.1.2 Wartungsvertrag 2. Jahr**
Wartungs- und Inspektionsleistung zu den zuvor beschriebenen Bedingungen für die in diesem Leistungsverzeichnis enthaltenen technischen Anlagen
Wartungsjahr  : 2. Jahr

Fachgerecht ausführen.
Menge: 1,000 St

**2.1.3 Wartungsvertrag 3. Jahr**
Wartungs- und Inspektionsleistung zu den zuvor beschriebenen Bedingungen für die in diesem Leistungsverzeichnis enthaltenen technischen Anlagen
Wartungsjahr  : 3. Jahr

Fachgerecht ausführen.
Menge: 1,000 St

**2.1.4 Wartungsvertrag 4. Jahr**
Wartungs- und Inspektionsleistung zu den zuvor beschriebenen Bedingungen für die in diesem Leistungsverzeichnis enthaltenen technischen Anlagen
Wartungsjahr  : 4. Jahr

Fachgerecht ausführen.
Menge: 1,000 St
